# Lasur a l'aigua per a fusta

- Propietat de l'arxiu: CYPE Ingenieros S.A.
- Format: FIEBDC-3/2016
- Programa: Generador de preus de la construcció. CYPE Ingenieros, S.A.
- Data: 17/06/2024
- Divisa: EUR
- Costos indirectes: 3 %
- IVA: 21 %

## R Revestiments i extradossats

### RM Pintures i tractaments sobre suport de fusta

#### RMA Lasurs

**RMA020** m² Lasur a l'aigua per a fusta.
Aplicació manual de dues mans de lasur a l'aigua hidròfug d'assecat ràpid per a exterior, incolor, acabat setinat, sense diluir, (rendiment: 0,074 l/m² cada mà); (), sobre superfície de revestiment mural de fusta, en exteriors. Inclús líquid protector incolor per a tractament preventiu contra insectes xilòfags, arnes i fongs de podriment.
Criteri de valoració econòmica: El preu inclou la protecció dels elements de l'entorn que puguin veure's afectats durant els treballs, però no inclou la preparació del suport.
Inclou: Aplicació del tractament. Aplicació de dues mans d'acabat.
Criteri d'amidament de projecte: Superfície mesurada segons documentació gràfica de Projecte.
Criteri de mesura d'obra: Es mesurarà la superfície realment executada segons especificacions de Projecte.

| Codi | Ut | Descripció | Rendiment | Preu | Import |
|---|---|---|---|---|---|
| mt27prj020a | l | Líquid protector incolor per a tractament preventiu contra insectes xilòfags, arnes i fongs de podriment per a interior i exterior, transparent i incolor, aplicat per polvorització, pinzellat o immersió. (material) | 0.22 | 18.98 | 4.176 |
| mt27lsa030b | l | Lasur a l'aigua hidròfug d'assecat ràpid per a exterior, incolor, acabat setinat, amb un agent biocida, contra fongs de taca blava i floridures, permeable al vapor d'aigua, amb resistència als raigs UV i a la intempèrie, per a aplicar amb pinzell, brotxa, corró o pistola, com a tractament protector i decoratiu. (material) | 0.148 | 18.92 | 2.800 |
| mo038 | h | Oficial 1ª pintor. (mà d'obra) | 0.407 | 28.42 | 11.567 |
| mo076 | h | Ajudant pintor. (mà d'obra) | 0.07 | 25.28 | 1.770 |
| % | % | Costos directes complementaris | 2 % | 20.313 | 0.406 |
|  |  | Costos directes |  |  | 20.719 |

Residus:
- col·locació: mt27prj020a; factor de residu 0.03
- col·locació: mt27lsa030b; factor de residu 0.03

## Recursos

**mt27prj020a** l Líquid protector incolor per a tractament preventiu contra insectes xilòfags
Dades tècniques: Cost energètic 0.629 MJ; Emissió de CO2 0.033 kg; Codi LER 17 09 04; Massa de l'element 1 kg; Volum 0.000667 m3
Residus:
- embalatge: re150104 Envasos metàl·lics. (component de residu); rendiment 0.064 kg; Codi LER 15 01 04; Massa de l'element 1 kg; Volum 0.001667 m3

**mt27lsa030b** l Lasur a l'aigua hidròfug d'assecat ràpid per a exterior
Dades tècniques: Cost energètic 32.803 MJ; Emissió de CO2 1.381 kg; Codi LER 17 09 04; Massa de l'element 1.04 kg; Volum 0.000693 m3
Residus:
- embalatge: re170203 Plàstic. (component de residu); rendiment 0.032 kg; Codi LER 17 02 03; Massa de l'element 1 kg; Volum 0.001667 m3
