# Reblert amb material de drenatge

- Propietat de l'arxiu: CYPE INGENIEROS, S.A.
- Format: FIEBDC-3/2002
- Divisa: EUR
- Costos indirectes: 3.00 %
- IVA: 21.00 %

## A Condicionament del terreny

### AU Drenatges

#### AUR Reblerts

**AUR040** m³ Reblert amb material de drenatge.
Reblert amb grava filtrant sense classificar, per drenatge, i compactació en tongades successives de 30 cm d'espessor màxim amb picó vibrant de guiat manual.
Criteri de valoració econòmica: El preu no inclou la xarxa de drenatge ni la realització de l'assaig Proctor Modificat.
Inclou: Descàrrega a peu de tall dels àrids a utilitzar en els treballs de reblert. Replanteig general i de nivells. Estesa del material de reblert en tongades d'espessor uniforme. Humectació o dessecació de cada tongada. Compactació. Realització de proves de servei.
Criteri d'amidament de projecte: Volum mesurat sobre els plànols de perfils transversals del Projecte, que defineixen el moviment de terres a realitzar en obra.
Criteri de mesura d'obra: Es mesurarà, en perfil compactat, el volum realment executat segons especificacions de Projecte, sense incloure els increments per excessos d'excavació no autoritzats.

| Codi | Ut | Descripció | Rendiment | Preu | Import |
|---|---|---|---|---|---|
| mt01ard030b | t | Grava filtrant sense classificar. (material) | 1.500 | 19.35 | 29.03 |
| mq01pan010a | h | Pala carregadora sobre pneumàtics de 120 kW/1,9 m³. (maquinària) | 0.022 | 45.95 | 1.01 |
| mq04cab010c | h | Camió basculant de 12 t de càrrega, de 162 kW. (maquinària) | 0.017 | 45.88 | 0.78 |
| mq02rop020 | h | Picó vibrant de guiat manual, de 80 kg, amb placa de 30x30 cm, tipus piconadora de granota. (maquinària) | 0.343 | 4.00 | 1.37 |
| mq02cia020j | h | Camió cisterna, de 8 m³ de capacitat. (maquinària) | 0.013 | 121.25 | 1.58 |
| mo113 | h | Peó ordinari construcció. (mà d'obra) | 0.411 | 23.81 | 9.79 |
| % | % | Costos directes complementaris | 2 % | 43.56 | 0.87 |
|  |  | Costos directes |  |  | 44.43 |
