# Demolició de solera o paviment de formigó

- Propietat de l'arxiu: CYPE INGENIEROS, S.A.
- Format: FIEBDC-3/2002
- Divisa: EUR
- Costos indirectes: 3.00 %
- IVA: 21.00 %

## D Demolicions

### DM Ferms i paviments

#### DMX Paviments exteriors

**DMX021** m² Demolició de solera o paviment de formigó.
Demolició de solera o paviment de formigó armat de fins a 15 cm de gruix, amb martell pneumàtic, i càrrega manual sobre camió o contenidor.
Criteri de valoració econòmica: El preu no inclou la demolició de la base suport.
Inclou: Demolició de l'element. Fragmentació dels enderrocs en peces manejables. Retirada i arreplegat de enderrocs. Neteja de les restes de l'obra. Càrrega manual d'enderrocs sobre camió o contenidor.
Criteri d'amidament de projecte: Superfície mesurada segons documentació gràfica de Projecte.
Criteri de mesura d'obra: S'amidarà la superfície realment enderrocada segons especificacions de Projecte.

| Codi | Ut | Descripció | Rendiment | Preu | Import |
|---|---|---|---|---|---|
| mq05mai030 | h | Martell pneumàtic. (maquinària) | 0.186 | 4.66 | 0.87 |
| mq05pdm010a | h | Compressor portàtil elèctric 2 m³/min de cabal. (maquinària) | 0.186 | 4.35 | 0.81 |
| mo112 | h | Peó especialitzat construcció. (mà d'obra) | 0.224 | 25.67 | 5.75 |
| mo113 | h | Peó ordinari construcció. (mà d'obra) | 0.149 | 24.86 | 3.70 |
| % | % | Costos directes complementaris | 2 % | 11.13 | 0.22 |
|  |  | Costos directes |  |  | 11.35 |
