# Recolzament tubular de xapa d'acer galvanitzat

- Propietat de l'arxiu: CYPE INGENIEROS, S.A.
- Format: FIEBDC-3/2002
- Divisa: EUR
- Costos indirectes: 3.00 %
- IVA: 21.00 %

## I Instal·lacions

### IU Urbanes

#### IUL Línies aèries

**IUL012** U Recolzament tubular de xapa d'acer galvanitzat.
Suport tubular encastable de xapa d'acer galvanitzat, de 9 m d'altura i 160 daN d'esforç nominal, encastat en dau de formigó HM-25/B/20/X0, fabricat en central, abocat des de camió, en terra cohesiu. Fins i tot excavació per a fonamentació amb mitjans mecànics, transport i descàrrega. Totalment muntat.
Inclou: Replanteig. Transport i descàrrega. Excavació de la fonamentació. Eliminació de les terres soltes del fons de l'excavació. Hissat del suport. Col·locació i aplomat. Abocament i compactació del formigó. Eliminació de restes, neteja final i retirada de runa. Càrrega d'enderrocs sobre camió o contenidor.
Criteri d'amidament de projecte: Nombre d'unitats previstes, segons documentació gràfica de Projecte.
Criteri de mesura d'obra: Es mesurarà el nombre d'unitats realment executades segons especificacions de Projecte.

| Codi | Ut | Descripció | Rendiment | Preu | Import |
|---|---|---|---|---|---|
| mt35pya030aa | U | Suport tubular encastable de xapa d'acer galvanitzat, de 9 m d'altura i 160 daN d'esforç nominal, segons UNE 207018. (material) | 1.000 | 283.48 | 283.48 |
| mt10hmf010tOb | m³ | Formigó HM-25/B/20/X0, fabricat en central. (material) | 0.564 | 89.91 | 50.71 |
| mq01exn010i | h | Miniretroexcavadora sobre pneumàtics, de 37,5 kW. (maquinària) | 0.407 | 52.19 | 21.24 |
| mq04cag010a | h | Camió amb grua de fins a 6 t. (maquinària) | 0.770 | 56.47 | 43.48 |
| mo020 | h | Oficial 1ª construcció. (mà d'obra) | 2.374 | 28.42 | 67.47 |
| mo077 | h | Ajudant construcció. (mà d'obra) | 2.374 | 25.28 | 60.01 |
| % | % | Costos directes complementaris | 2 % | 526.39 | 10.53 |
|  |  | Costos directes |  |  | 536.92 |
