# Recolzament metàl·lic de gelosia

- Propietat de l'arxiu: CYPE INGENIEROS, S.A.
- Format: FIEBDC-3/2002
- Divisa: EUR
- Costos indirectes: 3.00 %
- IVA: 21.00 %

## I Instal·lacions

### IU Urbanes

#### IUL Línies aèries

**IUL014** U Recolzament metàl·lic de gelosia.
Recolzament metàl·lic de gelosia, de 12 m d'altura i 1000 daN d'esforç nominal, compost de cap prismàtic i fust troncopiramidal de secció quadrada, encastat en dau de formigó HM-25/B/20/X0, fabricat en central, abocat des de camió, en terra cohesiu. Fins i tot excavació per a fonamentació amb mitjans mecànics, transport i descàrrega. Totalment muntat.
Inclou: Replanteig. Transport i descàrrega. Excavació de la fonamentació. Eliminació de les terres soltes del fons de l'excavació. Hissat del suport. Col·locació i aplomat. Abocament i compactació del formigó. Eliminació de restes, neteja final i retirada de runa. Càrrega d'enderrocs sobre camió o contenidor.
Criteri d'amidament de projecte: Nombre d'unitats previstes, segons documentació gràfica de Projecte.
Criteri de mesura d'obra: Es mesurarà el nombre d'unitats realment executades segons especificacions de Projecte.

| Codi | Ut | Descripció | Rendiment | Preu | Import |
|---|---|---|---|---|---|
| mt35pya050aa | U | Recolzament metàl·lic de gelosia, de 12 m d'altura i 1000 daN d'esforç nominal, compost de cap prismàtic i fust troncopiramidal de secció quadrada, segons UNE 207017. (material) | 1.000 | 636.19 | 636.19 |
| mt10hmf010tOb | m³ | Formigó HM-25/B/20/X0, fabricat en central. (material) | 1.210 | 89.91 | 108.79 |
| mq01exn010i | h | Miniretroexcavadora sobre pneumàtics, de 37,5 kW. (maquinària) | 0.462 | 52.19 | 24.11 |
| mq04cag010a | h | Camió amb grua de fins a 6 t. (maquinària) | 1.265 | 56.47 | 71.43 |
| mo020 | h | Oficial 1ª construcció. (mà d'obra) | 3.033 | 28.42 | 86.20 |
| mo077 | h | Ajudant construcció. (mà d'obra) | 3.033 | 25.28 | 76.67 |
| % | % | Costos directes complementaris | 2 % | 1003.39 | 20.07 |
|  |  | Costos directes |  |  | 1023.46 |
