# Sensors i estacions meteorològiques

- Propietat de l'arxiu: CYPE INGENIEROS, S.A.
- Format: FIEBDC-3/2002
- Divisa: EUR
- Costos indirectes: 3.00 %
- IVA: 21.00 %

## I Instal·lacions

### IU Urbanes

#### IUR Xarxes de reg

**IUR090** U Sensors i estacions meteorològiques.
Sensor de pluja ajustable entre 3 i 25 mm, suport de muntatge d'alumini, amb cos de plàstic, estructura suport d'alumini, interruptor d'intensitat nominal 10,1 A i 8 m de cable, només apte per a programadors de 125/230 V de corrent alterna. Fins i tot accessoris de muntatge i connexió amb el programador. Totalment muntat i connexionat.
Inclou: Muntatge sobre una superfície exterior. Connexionat elèctric amb el programador. Ajustament de funcionament.
Criteri d'amidament de projecte: Nombre d'unitats previstes, segons documentació gràfica de Projecte.
Criteri de mesura d'obra: Es mesurarà el nombre d'unitats realment executades segons especificacions de Projecte.

| Codi | Ut | Descripció | Rendiment | Preu | Import |
|---|---|---|---|---|---|
| mt48hun400a | U | Sensor de pluja ajustable entre 3 i 25 mm, suport de muntatge d'alumini, amb cos de plàstic, estructura suport d'alumini, interruptor d'intensitat nominal 10,1 A i 8 m de cable, només apte per a programadors de 125/230 V de corrent alterna. (material) | 1.000 | 29.83 | 29.83 |
| mo003 | h | Oficial 1ª electricista. (mà d'obra) | 0.198 | 29.34 | 5.81 |
| mo102 | h | Ajudant electricista. (mà d'obra) | 0.198 | 25.25 | 5.00 |
| % | % | Costos directes complementaris | 2 % | 40.64 | 0.81 |
|  |  | Costos directes |  |  | 41.45 |
