# Escarificat del terreny

- Propietat de l'arxiu: CYPE INGENIEROS, S.A.
- Format: FIEBDC-3/2002
- Divisa: EUR
- Costos indirectes: 3.00 %
- IVA: 21.00 %

## J Jardineria

### JA Preparació del terreny

#### JAB Condicionament físic

**JAB030** m² Escarificat del terreny.
Escarificat profund del terreny pedregós, amb mitjans mecànics, mitjançant tractor agrícola equipat amb escarificador, aconseguint una profunditat d'entre 10 i 15 cm.
Inclou: Escarificat del terreny. Senyalització i protecció del terreny.
Criteri d'amidament de projecte: Superfície mesurada en projecció horitzontal, segons documentació gràfica de Projecte.
Criteri de mesura d'obra: Es mesurarà, en projecció horitzontal, la superfície realment executada segons especificacions de Projecte.

| Codi | Ut | Descripció | Rendiment | Preu | Import |
|---|---|---|---|---|---|
| mq09tra100 | h | Tractor agrícola, de 33 kW, equipat amb escarificador, de 1,8 m d'amplada de treball. (maquinària) | 0.026 | 39.63 | 1.03 |
| mo040 | h | Oficial 1ª jardiner. (mà d'obra) | 0.003 | 28.42 | 0.09 |
| % | % | Costos directes complementaris | 2 % | 1.12 | 0.02 |
|  |  | Costos directes |  |  | 1.14 |
