# Desempedregat del terreny

- Propietat de l'arxiu: CYPE INGENIEROS, S.A.
- Format: FIEBDC-3/2002
- Divisa: EUR
- Costos indirectes: 3.00 %
- IVA: 21.00 %

## J Jardineria

### JA Preparació del terreny

#### JAB Condicionament físic

**JAB010** m² Desempedregat del terreny.
Desempedregat del terreny solt amb la presència de pedres en un 10% de la seva superfície, amb mitjans manuals.
Criteri de valoració econòmica: El preu no inclou el transport.
Inclou: Recollida de pedres. Aplec de pedres. Càrrega de les pedres sobre camió o contenidor.
Criteri d'amidament de projecte: Superfície mesurada en projecció horitzontal, segons documentació gràfica de Projecte.
Criteri de mesura d'obra: Es mesurarà, en projecció horitzontal, la superfície realment executada segons especificacions de Projecte.

| Codi | Ut | Descripció | Rendiment | Preu | Import |
|---|---|---|---|---|---|
| mo115 | h | Peó jardiner. (mà d'obra) | 0.079 | 23.81 | 1.88 |
| mo040 | h | Oficial 1ª jardiner. (mà d'obra) | 0.007 | 28.42 | 0.20 |
| % | % | Costos directes complementaris | 2 % | 2.08 | 0.04 |
|  |  | Costos directes |  |  | 2.12 |
