# Sistema guia per a conducció d'arrels d'arbre

- Propietat de l'arxiu: CYPE INGENIEROS, S.A.
- Format: FIEBDC-3/2002
- Divisa: EUR
- Costos indirectes: 3.00 %
- IVA: 21.00 %

## J Jardineria

### JD Sistemes de drenatge, subjecció i protecció

#### JDP Protectors

**JDP040** m Sistema guia per a conducció d'arrels d'arbre.
Sistema guia per a conducció d'arrels d'arbre, format per panell de polietilè d'alta densitat (PEAD/HDPE), de 59 cm d'altura i 1,5 mm de gruix, amb doble vora superior i dispositius d'ancoratge al terreny incorporats, per contrarestar l'empenta provocada pel creixement de les arrels; disposat al voltant del pa d'arrels de l'arbre per guiat de les arrels cap al fons de la plantació. Inclús cargols per a la unió dels panells.
Inclou: Replanteig dels panells en el fons de la plantació. Preparació i tall dels panells. Col·locació dels panells. Unió dels panells.
Criteri d'amidament de projecte: Longitud mesurada segons documentació gràfica de Projecte.
Criteri de mesura d'obra: Es mesurarà la longitud realment executada segons especificacions de Projecte.

| Codi | Ut | Descripció | Rendiment | Preu | Import |
|---|---|---|---|---|---|
| mt48tup010c | m² | Panell de polietilè d'alta densitat (PEAD/HDPE), de 59 cm d'altura i 1,5 mm de gruix, amb doble vora superior i dispositius d'ancoratge al terreny incorporats, per contrarestar l'empenta provocada pel creixement de les arrels; amb cargols per a la unió dels panells. (material) | 1.695 | 24.00 | 40.68 |
| op00ato010 |  | Tornavís. | 1.000 | 0.00 | 0.00 |
| mo040 | h | Oficial 1ª jardiner. (mà d'obra) | 0.132 | 28.42 | 3.75 |
| mo086 | h | Ajudant jardiner. (mà d'obra) | 0.264 | 25.28 | 6.67 |
| % | % | Costos directes complementaris | 2 % | 51.10 | 1.02 |
|  |  | Costos directes |  |  | 52.12 |
