# Arbre de fulla perenne

- Propietat de l'arxiu: CYPE INGENIEROS, S.A.
- Format: FIEBDC-3/2002
- Divisa: EUR
- Costos indirectes: 3.00 %
- IVA: 21.00 %

## J Jardineria

### JS Subministrament i plantació d'espècies

#### JSS Subministrament d'espècies

**JSS010** U Arbre de fulla perenne.
Mimosa comuna (Acacia dealbata) de 18 a 20 cm de diàmetre de tronc; subministrament en contenidor estàndard.
Inclou: Transport i descàrrega a peu de clot de plantació.
Criteri d'amidament de projecte: Nombre d'unitats previstes, segons documentació gràfica de Projecte.
Criteri de mesura d'obra: Es mesurarà el nombre d'unitats realment subministrades segons especificacions de Projecte.

| Codi | Ut | Descripció | Rendiment | Preu | Import |
|---|---|---|---|---|---|
| mt48eap020o | U | Mimosa comuna (Acacia dealbata) de 18 a 20 cm de diàmetre de tronc; subministrament en contenidor estàndard de 110 l. (material) | 1.000 | 267.62 | 267.62 |
| % | % | Costos directes complementaris | 2 % | 267.62 | 5.35 |
|  |  | Costos directes |  |  | 272.97 |
