# Arbre de fulla caduca

- Propietat de l'arxiu: CYPE INGENIEROS, S.A.
- Format: FIEBDC-3/2002
- Divisa: EUR
- Costos indirectes: 3.00 %
- IVA: 21.00 %

## J Jardineria

### JS Subministrament i plantació d'espècies

#### JSS Subministrament d'espècies

**JSS020** U Arbre de fulla caduca.
Bedoll comú (Betula alba 'Pendula') de 40 a 50 cm de diàmetre de tronc; subministrament en contenidor estàndard.
Inclou: Transport i descàrrega a peu de clot de plantació.
Criteri d'amidament de projecte: Nombre d'unitats previstes, segons documentació gràfica de Projecte.
Criteri de mesura d'obra: Es mesurarà el nombre d'unitats realment subministrades segons especificacions de Projecte.

| Codi | Ut | Descripció | Rendiment | Preu | Import |
|---|---|---|---|---|---|
| mt48eac070a | U | Bedoll comú (Betula alba 'Pendula') de 40 a 50 cm de diàmetre de tronc; subministrament en contenidor estàndard de 160 l. (material) | 1.000 | 297.51 | 297.51 |
| % | % | Costos directes complementaris | 2 % | 297.51 | 5.95 |
|  |  | Costos directes |  |  | 303.46 |
