# Estabilització d'esplanada "in situ", mitjançant conglomerants

- Propietat de l'arxiu: CYPE INGENIEROS, S.A.
- Format: FIEBDC-3/2002
- Divisa: EUR
- Costos indirectes: 3.00 %
- IVA: 21.00 %

## M Ferms i paviments urbans

### ME Esplanades, camins i senders

#### MEA Estabilització amb conglomerants

**MEA010** m³ Estabilització d'esplanada "in situ", mitjançant conglomerants.
Estabilització d'esplanada "in situ", abocant una beurada de ciment CEM II / A-L 32,5 N, per a aconseguir un sòl estabilitzat tipus SEST-1 d'acord amb els requisits exposats a l'article 512 del PG-3. Inclús escarificació prèvia, distribució de la beurada, mescla del sòl amb el conglomerant, compactació de la mescla, refinació de la superfície, execució dels junts de construcció i curat.
Inclou: Preparació de la superfície. Escarificació del sòl. Preparació i estesa de la beurada. Execució de la mescla amb el sòl. Compactació. Refinament de la superfície. Execució de les juntes. Curat.
Criteri d'amidament de projecte: Volum mesurat sobre els perfils dels plànols topogràfics de Projecte, que defineixen el moviment de terres a realitzar en obra.
Criteri de mesura d'obra: S'amidarà el volum de reblert sobre els perfils transversals del terreny realment executats, compactats i acabats segons especificacions de Projecte.

| Codi | Ut | Descripció | Rendiment | Preu | Import |
|---|---|---|---|---|---|
| mt08aaa010a | m³ | Aigua. (material) | 0.050 | 1.53 | 0.08 |
| mt08cet020e | t | Ciment CEM II / A-L 32,5 N, a granel, segons UNE-EN 197-1. (material) | 0.041 | 91.58 | 3.75 |
| mq01pao010a | h | Pala carregadora sobre cadenes, de 59 kW/1,2 m³, equipada amb escarificadora. (maquinària) | 0.132 | 45.68 | 6.03 |
| mq01mot010a | h | Motoanivelladora de 141 kW. (maquinària) | 0.017 | 77.41 | 1.32 |
| mq02rov010i | h | Compactador monocilíndric vibrant autopropulsat, de 129 kW, de 16,2 t, amplada de treball 213,4 cm. (maquinària) | 0.031 | 71.16 | 2.21 |
| mq02cia020f | h | Camió cisterna equipat per a reg, de 8 m³ de capacitat. (maquinària) | 0.039 | 125.43 | 4.89 |
| mo087 | h | Ajudant construcció d'obra civil. (mà d'obra) | 0.106 | 26.39 | 2.80 |
| % | % | Costos directes complementaris | 2 % | 21.08 | 0.42 |
|  |  | Costos directes |  |  | 21.50 |
