# Mescla bituminosa en calent BBTM

- Propietat de l'arxiu: CYPE INGENIEROS, S.A.
- Format: FIEBDC-3/2002
- Divisa: EUR
- Costos indirectes: 3.00 %
- IVA: 21.00 %

## M Ferms i paviments urbans

### MP Paviments urbans

#### MPB Mescles i regs bituminosos

**MPB002** t Mescla bituminosa en calent BBTM.
Mescla bituminosa discontínua en calent BBTM 5A B50/70, amb àrid calcari de 5 mm de grandària màxima, amb 0,05 t de betum per t de mescla, per a un tonatge d'aplicació de més de 1000 t/dia.
Criteri de valoració econòmica: El preu no inclou el transport de la mescla.
Inclou: Replanteig de nivells. Extensió de la mescla bituminosa. Compactació de la capa de mescla bituminosa. Execució de juntes transversals i longitudinals en la capa de mescla bituminosa. Neteja final.
Criteri d'amidament de projecte: Pes teòric calculat segons documentació gràfica de Projecte.
Criteri de mesura d'obra: Es comprovarà el pes de la càrrega realment arribada a obra, segons especificacions de Projecte.

| Codi | Ut | Descripció | Rendiment | Preu | Import |
|---|---|---|---|---|---|
| mt47aag002aj | t | Mescla bituminosa discontínua en calent BBTM 5A B50/70, amb àrid calcari de 5 mm de grandària màxima, amb 0,05 t de betum per t de mescla, segons UNE-EN 13108-2. (material) | 1.050 | 83.36 | 87.53 |
| mq11ext030 | h | Estenedora asfàltica de cadenes, de 81 kW. (maquinària) | 0.011 | 231.73 | 2.55 |
| mq02ron010a | h | Corró vibrant tàndem autopropulsat, de 24,8 kW, de 2450 kg, amplada de treball 100 cm. (maquinària) | 0.011 | 56.81 | 0.62 |
| mq11com010 | h | Compactador de pneumàtics autopropulsat, de 12/22 t. (maquinària) | 0.011 | 66.47 | 0.73 |
| mo041 | h | Oficial 1ª construcció d'obra civil. (mà d'obra) | 0.079 | 28.42 | 2.25 |
| mo087 | h | Ajudant construcció d'obra civil. (mà d'obra) | 0.053 | 25.28 | 1.34 |
| % | % | Costos directes complementaris | 2 % | 95.02 | 1.90 |
|  |  | Costos directes |  |  | 96.92 |
