# Transport de mescla bituminosa amb camió

- Propietat de l'arxiu: CYPE INGENIEROS, S.A.
- Format: FIEBDC-3/2002
- Divisa: EUR
- Costos indirectes: 3.00 %
- IVA: 21.00 %

## M Ferms i paviments urbans

### MP Paviments urbans

#### MPB Mescles i regs bituminosos

**MPB009** t Transport de mescla bituminosa amb camió.
Transport de mescla bituminosa amb camió a una distància màxima de 10 km.
Criteri de valoració econòmica: El preu inclou el viatge d'anada, la descàrrega i el viatge de tornada.
Criteri d'amidament de projecte: Pes teòric calculat segons documentació gràfica de Projecte.
Criteri de mesura d'obra: Es comprovarà el pes de la càrrega realment arribada a obra, segons especificacions de Projecte.

| Codi | Ut | Descripció | Rendiment | Preu | Import |
|---|---|---|---|---|---|
| mq04cap040a | h | Camió banyera de 30 t de càrrega. (maquinària) | 0.012 | 130.29 | 1.56 |
| % | % | Costos directes complementaris | 2 % | 1.56 | 0.03 |
|  |  | Costos directes |  |  | 1.59 |
