# Pista de pàdel, sistema Pádel Life "COMPOSAN INDUSTRIAL Y TECNOLOGÍA"

- Propietat de l'arxiu: CYPE INGENIEROS, S.A.
- Format: FIEBDC-3/2002
- Divisa: EUR
- Costos indirectes: 3.00 %
- IVA: 21.00 %

## T Equipament urbà

### TA Instal·lacions esportives completes

#### TAP Pistes de pàdel

**TAP010** U Pista de pàdel, sistema Pádel Life "COMPOSAN INDUSTRIAL Y TECNOLOGÍA".
Pista de pàdel, sistema Pádel Life "COMPOSAN INDUSTRIAL Y TECNOLOGÍA", de 20x10 m, amb tancament de 4 m d'altura en els fons i en els 2 m inicials de cada lateral, i de 3 m d'altura en la resta, amb quatre portes d'accés, llunes de vidre de seguretat trempat, de 12 mm d'espessor i suports de lluminàries, de 3 m de longitud, per fixar sobre l'estructura metàl·lica, format per: estructura metàl·lica, sistema Pádel Life model Granada "COMPOSAN INDUSTRIAL Y TECNOLOGÍA", composta per 4 pilars de cantonada i 26 pilars intermedis d'acer S235JR laminat en calent, de 100x50 mm i 2 mm de gruix, acabat galvanitzat, amb reforços de xapa plegada galvanitzada en calent, de 2 mm d'espessor i 0,58 m de longitud, soldada al pilar; plaques d'ancoratge d'acer S235JR laminat en calent, amb perforacions de 18 mm de diàmetre, de 260x180 mm i 8 mm de gruix, acabat galvanitzat, per a pilars intermedis i plaques d'ancoratge especials d'acer S235JR laminat en calent, de 8 mm d'espessor, acabat galvanitzat, per a pilars de cantonada; malla electrosoldada d'acer galvanitzat, de 50x50 mm i 4 mm de diàmetre; bastiments per a fixació de malla electrosoldada compostos per perfils angulars de xapa galvanitzada en calent, de 2,5 mm d'espessor, amb perforacions per a allotjament de les puntes de la malla electrosoldada; quatre portes d'accés amb pany; travessers horitzontals de tub d'acer galvanitzat en calent, de 40x30 mm i 1,5 mm de gruix; i platines horitzontals per a reforç i fixació de malla de fleix galvanitzat en calent, de 40x3 mm; conjunt de llunes de vidre de seguretat trempat, de 12 mm d'espessor, sistema Pádel Life "COMPOSAN INDUSTRIAL Y TECNOLOGÍA", compost per 14 llunes de vidre de seguretat trempat, de 2995x1995 mm i 12 mm de gruix, i 4 llunes de vidre de seguretat trempat, de 1995x1995 mm i 12 mm de gruix, amb forats per a fixació a l'estructura i quatre suports de lluminàries, de 3 m de longitud, per fixar sobre l'estructura metàl·lica, sistema Pádel Life "COMPOSAN INDUSTRIAL Y TECNOLOGÍA", cadascun d'ells compost per un pilar d'acer S235JR laminat en calent, de 100x50 mm i 2 mm de gruix, acabat galvanitzat, i una creueta de xapa plegada galvanitzada en calent, de 2 mm d'espessor, amb forats per a fixació de lluminàries.
Criteri de valoració econòmica: El preu no inclou la fonamentació, el paviment esportiu, l'equipament esportiu, les lluminàries ni la instal·lació elèctrica.
Inclou: Replanteig. Muntatge i fixació de l'estructura metàl·lica. Col·locació i fixació de les llunes de vidre. Muntatge i fixació, sobre l'estructura metàl·lica, dels suports complementaris de les lluminàries. Comprovació del seu correcte funcionament.
Criteri d'amidament de projecte: Nombre d'unitats previstes, segons documentació gràfica de Projecte.
Criteri de mesura d'obra: Es mesurarà el nombre d'unitats realment executades segons especificacions de Projecte.

| Codi | Ut | Descripció | Rendiment | Preu | Import |
|---|---|---|---|---|---|
| mt47cit500d | U | Estructura metàl·lica, sistema Pádel Life model Granada "COMPOSAN INDUSTRIAL Y TECNOLOGÍA", composta per 4 pilars de cantonada i 26 pilars intermedis d'acer S235JR laminat en calent, de 100x50 mm i 2 mm de gruix, acabat galvanitzat, amb reforços de xapa plegada galvanitzada en calent, de 2 mm d'espessor i 0,58 m de longitud, soldada al pilar; plaques d'ancoratge d'acer S235JR laminat en calent, amb perforacions de 18 mm de diàmetre, de 260x180 mm i 8 mm de gruix, acabat galvanitzat, per a pilars intermedis i plaques d'ancoratge especials d'acer S235JR laminat en calent, de 8 mm d'espessor, acabat galvanitzat, per a pilars de cantonada; malla electrosoldada d'acer galvanitzat, de 50x50 mm i 4 mm de diàmetre; bastiments per a fixació de malla electrosoldada compostos per perfils angulars de xapa galvanitzada en calent, de 2,5 mm d'espessor, amb perforacions per a allotjament de les puntes de la malla electrosoldada; quatre portes d'accés amb pany; travessers horitzontals de tub d'acer galvanitzat en calent, de 40x30 mm i 1,5 mm de gruix; i platines horitzontals per a reforç i fixació de malla de fleix galvanitzat en calent, de 40x3 mm, acabat lacat, de color a escollir, amb elements de fixació. (material) | 1.000 | 10127.48 | 10127.48 |
| mt47cit510d | U | Conjunt de llunes de vidre de seguretat trempat, de 12 mm d'espessor, sistema Pádel Life "COMPOSAN INDUSTRIAL Y TECNOLOGÍA", compost per 14 llunes de vidre de seguretat trempat, de 2995x1995 mm i 12 mm de gruix, i 4 llunes de vidre de seguretat trempat, de 1995x1995 mm i 12 mm de gruix, amb forats per a fixació a l'estructura, amb elements de fixació. (material) | 1.000 | 8454.21 | 8454.21 |
| mt47cit520b | U | Suports de lluminàries, de 3 m de longitud, per fixar sobre l'estructura metàl·lica, sistema Pádel Life "COMPOSAN INDUSTRIAL Y TECNOLOGÍA", cadascun d'ells compost per un pilar d'acer S235JR laminat en calent, de 100x50 mm i 2 mm de gruix, acabat galvanitzat, i una creueta de xapa plegada galvanitzada en calent, de 2 mm d'espessor, amb forats per a fixació de lluminàries, acabat lacat, de color a escollir. (material) | 4.000 | 160.43 | 641.72 |
| mo041 | h | Oficial 1ª construcció d'obra civil. (mà d'obra) | 42.991 | 28.42 | 1221.80 |
| mo087 | h | Ajudant construcció d'obra civil. (mà d'obra) | 42.991 | 25.28 | 1086.81 |
| % | % | Costos directes complementaris | 2 % | 21532.02 | 430.64 |
|  |  | Costos directes |  |  | 21962.66 |
