# Cistella de bàsquet

- Propietat de l'arxiu: CYPE INGENIEROS, S.A.
- Format: FIEBDC-3/2002
- Divisa: EUR
- Costos indirectes: 3.00 %
- IVA: 21.00 %

## T Equipament urbà

### TD Equipaments esportius

#### TDG Jocs esportius

**TDG020** U Cistella de bàsquet.
Cistella fixa de bàsquet de 3,95 m d'altura formada per: pal de tub d'acer de 120 mm de diàmetre i 4 mm de gruix, amb colze corbat soldat, quadre de tub rectangular de 50x30 cm i tirants de tub d'acer, tot això pintat amb pols de polièster, tauler de contraplacat fenòlic, de 180x105 cm i 30 mm de gruix, cèrcol de vareta massissa de 20 mm d'espessor col·locat a una altura de 3,05 m i xarxa de cotó amb cordes de 6 mm de diàmetre amb dotze punts de fixació al cèrcol, per a usuaris de més de 8 anys, encastada 60 cm en una base de formigó HM-20/P/20/X0.
Criteri de valoració econòmica: El preu inclou l'excavació.
Inclou: Replanteig. Excavació amb mitjans manuals. Formigonat de la base de recolzament. Muntatge i fixació de l'equipament esportiu. Comprovació del seu correcte funcionament.
Criteri d'amidament de projecte: Nombre d'unitats previstes, segons documentació gràfica de Projecte.
Criteri de mesura d'obra: Es mesurarà el nombre d'unitats realment executades segons especificacions de Projecte.

| Codi | Ut | Descripció | Rendiment | Preu | Import |
|---|---|---|---|---|---|
| mt52dep230a | U | Cistella fixa de bàsquet de 3,95 m d'altura formada per: pal de tub d'acer de 120 mm de diàmetre i 4 mm de gruix, amb colze corbat soldat, quadre de tub rectangular de 50x30 cm i tirants de tub d'acer, tot això pintat amb pols de polièster, tauler de contraplacat fenòlic, de 180x105 cm i 30 mm de gruix, cèrcol de vareta massissa de 20 mm d'espessor col·locat a una altura de 3,05 m i xarxa de cotó amb cordes de 6 mm de diàmetre amb dotze punts de fixació al cèrcol, per a usuaris de més de 8 anys. (material) | 1.000 | 1294.44 | 1294.44 |
| mt10hmf010tLc | m³ | Formigó HM-20/P/20/X0, fabricat en central. (material) | 0.340 | 83.57 | 28.41 |
| mo041 | h | Oficial 1ª construcció d'obra civil. (mà d'obra) | 1.978 | 28.42 | 56.21 |
| mo087 | h | Ajudant construcció d'obra civil. (mà d'obra) | 2.638 | 25.28 | 66.69 |
| mo011 | h | Oficial 1ª muntador. (mà d'obra) | 3.297 | 29.34 | 96.73 |
| mo080 | h | Ajudant muntador. (mà d'obra) | 3.297 | 25.28 | 83.35 |
| % | % | Costos directes complementaris | 2 % | 1625.83 | 32.52 |
|  |  | Costos directes |  |  | 1658.35 |
