# Sorrera

- Propietat de l'arxiu: CYPE INGENIEROS, S.A.
- Format: FIEBDC-3/2002
- Divisa: EUR
- Costos indirectes: 3.00 %
- IVA: 21.00 %

## T Equipament urbà

### TJ Àrees de jocs infantils

#### TJJ Jocs infantils

**TJJ010** U Sorrera.
Sorrera de plaques de polietilè d'alta densitat, de 2,50x2,50 m, per a nens de 1 a 6 anys, amb zona de seguretat de 26,00 m² i 0,30 m d'altura lliure de caiguda. Col·locació en obra: amb tacs químics, sobre una superfície base. Inclús sorra per a reomplert interior del joc infantil.
Criteri de valoració econòmica: El preu no inclou la superfície base.
Inclou: Replanteig. Fixació del joc infantil. Abocat de la sorra. Realització de proves de servei.
Criteri d'amidament de projecte: Nombre d'unitats previstes, segons documentació gràfica de Projecte.
Criteri de mesura d'obra: Es mesurarà el nombre d'unitats realment executades segons especificacions de Projecte.

| Codi | Ut | Descripció | Rendiment | Preu | Import |
|---|---|---|---|---|---|
| mt50spl105b | U | Fixació composta per tac químic, volandera i cargol d'acer. (material) | 8.000 | 5.82 | 46.56 |
| mt52jig010e | U | Sorrera de plaques de polietilè d'alta densitat, de 2,50x2,50 m, per a nens de 1 a 6 anys, amb zona de seguretat de 26,00 m² i 0,30 m d'altura lliure de caiguda, amb elements de fixació. Segons UNE-EN 1176-1. (material) | 1.000 | 1823.66 | 1823.66 |
| mt01arp021b | m³ | Sorra de granulometria compresa entre 0,2 i 2 mm, sense partícules de llot ni d'argila, per a àrees de jocs infantils, segons UNE-EN 1177. (material) | 0.938 | 38.62 | 36.23 |
| op00tal010 |  | Trepant. | 1.000 | 0.00 | 0.00 |
| op00ato010 |  | Tornavís. | 1.000 | 0.00 | 0.00 |
| mo041 | h | Oficial 1ª construcció d'obra civil. (mà d'obra) | 1.978 | 28.42 | 56.21 |
| mo087 | h | Ajudant construcció d'obra civil. (mà d'obra) | 1.978 | 25.28 | 50.00 |
| % | % | Costos directes complementaris | 2 % | 2012.66 | 40.25 |
|  |  | Costos directes |  |  | 2052.91 |
