# Joc de molla

- Propietat de l'arxiu: CYPE INGENIEROS, S.A.
- Format: FIEBDC-3/2002
- Divisa: EUR
- Costos indirectes: 3.00 %
- IVA: 21.00 %

## T Equipament urbà

### TJ Àrees de jocs infantils

#### TJJ Jocs infantils

**TJJ040** U Joc de molla.
Joc de molla d'acer i estructura de tub d'acer pintat al forn, de 1 plaça, per a nens de 2 a 6 anys, amb zona de seguretat de 7,50 m² i 0,45 m d'altura lliure de caiguda. Col·locació en obra: amb tacs químics, sobre una base de formigó.
Inclou: Replanteig. Excavació. Formigonat de la base de recolzament. Fixació del joc infantil. Realització de proves de servei.
Criteri d'amidament de projecte: Nombre d'unitats previstes, segons documentació gràfica de Projecte.
Criteri de mesura d'obra: Es mesurarà el nombre d'unitats realment executades segons especificacions de Projecte.

| Codi | Ut | Descripció | Rendiment | Preu | Import |
|---|---|---|---|---|---|
| mt10hmf010tLc | m³ | Formigó HM-20/P/20/X0, fabricat en central. (material) | 0.100 | 83.57 | 8.36 |
| mt50spl105b | U | Fixació composta per tac químic, volandera i cargol d'acer. (material) | 2.000 | 5.82 | 11.64 |
| mt52jig040a | U | Joc de molla d'acer i estructura de tub d'acer pintat al forn, de 1 plaça, amb panells HPL i seient de cautxú, per a nens de 2 a 6 anys, amb zona de seguretat de 7,50 m² i 0,45 m d'altura lliure de caiguda, amb elements de fixació. Segons UNE-EN 1176-1. (material) | 1.000 | 701.57 | 701.57 |
| op00tal010 |  | Trepant. | 1.000 | 0.00 | 0.00 |
| op00ato010 |  | Tornavís. | 1.000 | 0.00 | 0.00 |
| mo041 | h | Oficial 1ª construcció d'obra civil. (mà d'obra) | 3.297 | 28.42 | 93.70 |
| mo087 | h | Ajudant construcció d'obra civil. (mà d'obra) | 3.297 | 25.28 | 83.35 |
| % | % | Costos directes complementaris | 2 % | 898.62 | 17.97 |
|  |  | Costos directes |  |  | 916.59 |
