# Jardinera d'acer

- Propietat de l'arxiu: CYPE INGENIEROS, S.A.
- Format: FIEBDC-3/2002
- Divisa: EUR
- Costos indirectes: 3.00 %
- IVA: 21.00 %

## T Equipament urbà

### TM Mobiliari urbà

#### TMJ Jardineres

**TMJ060** U Jardinera d'acer.
Jardinera cilíndrica d'acer, de 120 cm de diàmetre i 50 cm d'altura i 450 litres de capacitat, amb emprimació epoxi i pintura de polièster.
Inclou: Col·locació de la jardinera. Eliminació i neteja del material sobrant.
Criteri d'amidament de projecte: Nombre d'unitats previstes, segons documentació gràfica de Projecte.
Criteri de mesura d'obra: Es mesurarà el nombre d'unitats realment executades segons especificacions de Projecte.

| Codi | Ut | Descripció | Rendiment | Preu | Import |
|---|---|---|---|---|---|
| mt52mug250md | U | Jardinera cilíndrica d'acer, de 120 cm de diàmetre i 50 cm d'altura i 450 litres de capacitat, amb emprimació epoxi i pintura de polièster. (material) | 1.000 | 1366.60 | 1366.60 |
| mq04cag010a | h | Camió amb grua de fins a 6 t. (maquinària) | 0.374 | 56.47 | 21.12 |
| mo041 | h | Oficial 1ª construcció d'obra civil. (mà d'obra) | 0.448 | 28.42 | 12.73 |
| mo087 | h | Ajudant construcció d'obra civil. (mà d'obra) | 0.725 | 25.28 | 18.33 |
| % | % | Costos directes complementaris | 2 % | 1418.78 | 28.38 |
|  |  | Costos directes |  |  | 1447.16 |
