# Excavació de pous, amb explosius

- Propietat de l'arxiu: CYPE Ingenieros S.A.
- Format: FIEBDC-3/2016
- Programa: Generador de preus de la construcció. CYPE Ingenieros, S.A.
- Data: 17/06/2024
- Divisa: EUR
- Costos indirectes: 3 %
- IVA: 21 %

## A Condicionament del terreny

### AC Moviment de terres en obra civil

#### ACE Excavacions

**ACE032** m³ Excavació de pous, amb explosius.
Excavació de pous en roca, de fins a 1,25 m de profunditat màxima, amb explosius i compressor amb martell pneumàtic, i càrrega sobre camió.
Criteri de valoració econòmica: El preu no inclou el transport dels materials excavats.
Inclou: Replanteig de les barrinades. Perforació de les barrinades. Transport i preparació dels explosius. Col·locació dels explosius. Detonació dels explosius. Control posterior a l'explosió. Extracció dels productes resultants. Carga mecànica a camió.
Criteri d'amidament de projecte: Volum mesurat sobre els perfils dels plànols topogràfics de Projecte, que defineixen el moviment de terres a realitzar en obra.
Criteri de mesura d'obra: Es mesurarà el volum excavat sobre els perfils transversals del terreny, una vegada comprovat que aquests perfils són els correctes segons especificacions de Projecte, sense incloure els increments per excessos d'excavació no autoritzats, ni el reblert necessari per a reconstruir la secció teòrica per defectes imputables al Contractista. Es mesurarà l'excavació una vegada realitzada i abans que sobre ella s'efectuï cap tipus de reblert. Si el Contractista tanqués l'excavació abans de conformat l'amidament, s'entendrà que s'avé al que unilateralment determini el director de l'execució de l'obra.

| Codi | Ut | Descripció | Rendiment | Preu | Import |
|---|---|---|---|---|---|
| mt08exg030 | kg | Goma-2 ECO, inclús p/p de detonador, cordó detonant i altres accessoris de voladura. (material) | 1 | 5.17 | 5.170 |
| mq05mai030 | h | Martell pneumàtic. (maquinària) | 0.858 | 4.66 | 3.998 |
| mq05pdm110 | h | Compressor portàtil dièsel mitja pressió 10 m³/min. (maquinària) | 0.858 | 7.9 | 6.778 |
| mq01ret020b | h | Retrocarregadora sobre pneumàtics, de 70 kW. (maquinària) | 0.319 | 41.71 | 13.305 |
| mo002 | h | Oficial 1ª metxer. (mà d'obra) | 0.075 | 28.42 | 2.132 |
| mo041 | h | Oficial 1ª construcció d'obra civil. (mà d'obra) | 0.211 | 28.42 | 5.997 |
| mo087 | h | Ajudant construcció d'obra civil. (mà d'obra) | 0.422 | 25.28 | 10.668 |
| % | % | Costos directes complementaris | 2 % | 48.048 | 0.961 |
|  |  | Costos directes |  |  | 49.009 |

## Recursos

**mt08exg030** kg Goma-2 ECO, inclús p/p de detonador, cordó detonant i altres accessoris de voladura
Dades tècniques: Cost energètic 100.008 MJ; Emissió de CO2 14.812 kg; Codi LER 16 04 03; Massa de l'element 1 kg; Volum 0.001 m3
Residus:
- embalatge: re150101 Envasos de paper i cartró. (component de residu); rendiment 0.014 kg; Codi LER 15 01 01; Massa de l'element 1 kg; Volum 0.001333 m3
