# Eliminació de marca vial longitudinal

- Propietat de l'arxiu: CYPE Ingenieros S.A.
- Format: FIEBDC-3/2016
- Programa: Generador de preus de la construcció. CYPE Ingenieros, S.A.
- Data: 17/06/2024
- Divisa: EUR
- Costos indirectes: 3 %
- IVA: 21 %

## D Demolicions

### DM Ferms i paviments

#### DMS Senyalització viària

**DMS010** m Eliminació de marca vial longitudinal.
Eliminació de marca vial longitudinal discontínua, de pintura, mitjançant fresadora manual, i càrrega manual sobre camió o contenidor.
Inclou: Replanteig. Fresat del paviment. Escombratge mitjançant escombradora mecànica. Neteja de les restes de l'obra. Càrrega manual d'enderrocs sobre camió o contenidor.
Criteri d'amidament de projecte: Longitud mesurada segons documentació gràfica de Projecte.
Criteri de mesura d'obra: Es mesurarà la longitud realment executada segons especificacions de Projecte.

| Codi | Ut | Descripció | Rendiment | Preu | Import |
|---|---|---|---|---|---|
| mq06fre010 | h | Equip de fresatge manual per a paviment de formigó, amb sistema d'aspiració. (maquinària) | 0.018 | 6.45 | 0.116 |
| mq11bar010 | h | Escombradora remolcada amb motor auxiliar. (maquinària) | 0.018 | 67.98 | 1.224 |
| mq04dua020a | h | Dúmper de descàrrega frontal de 1,5 t de càrrega útil. (maquinària) | 0.018 | 6 | 0.108 |
| mo087 | h | Ajudant construcció d'obra civil. (mà d'obra) | 0.063 | 25.28 | 1.593 |
| % | % | Costos directes complementaris | 2 % | 3.041 | 0.061 |
|  |  | Costos directes |  |  | 3.102 |
