# Sistema d'ancoratge subterrani d'arbre

- Propietat de l'arxiu: CYPE Ingenieros S.A.
- Format: FIEBDC-3/2016
- Programa: Generador de preus de la construcció. CYPE Ingenieros, S.A.
- Data: 17/06/2024
- Divisa: EUR
- Costos indirectes: 3 %
- IVA: 21 %

## J Jardineria

### JD Sistemes de drenatge, subjecció i protecció

#### JDS Sistemes d'ancoratge

**JDS010** U Sistema d'ancoratge subterrani d'arbre.
Sistema subterrani d'ancoratge de pa d'arrels, per a arbre amb diàmetre de tronc entre 10 i 15 cm, format per tres cables d'acer galvanitzat, de 5 m de longitud, amb argolla en un dels seus extrems i ancoratge per encastar en el terreny en l'altre extrem, mitjançant la introducció d'una vareta guia i entrellaçats a una cingla elàstica de 3 m de longitud i 25 mm d'amplada, a través de les argolles, per al seu ajust final mitjançant un tensor de trinquet.
Inclou: Rastellat de la terra del fons del clot. Humectació del pa d'arrels. Col·locació del sistema d'ancoratge.
Criteri d'amidament de projecte: Nombre d'unitats previstes, segons documentació gràfica de Projecte.
Criteri de mesura d'obra: Es mesurarà el nombre d'unitats realment executades segons especificacions de Projecte.

| Codi | Ut | Descripció | Rendiment | Preu | Import |
|---|---|---|---|---|---|
| mt48adp010f | U | Kit d'ancoratge per a subjecció del pa d'arrels d'un arbre amb diàmetre de tronc entre 10 i 15 cm, compost per tres cables d'acer galvanitzat, de 5 m de longitud, amb argolla en un dels seus extrems i amb un ancoratge per encastar en el terreny en l'altre extrem, cingla elàstica de 3 m de longitud i 25 mm d'amplada i un tensor de trinquet. (material) | 1 | 160.91 | 160.910 |
| mo040 | h | Oficial 1ª jardiner. (mà d'obra) | 0.33 | 28.42 | 9.379 |
| mo115 | h | Peó jardiner. (mà d'obra) | 1.978 | 23.81 | 47.096 |
| % | % | Costos directes complementaris | 2 % | 217.385 | 4.348 |
|  |  | Costos directes |  |  | 221.733 |
