# Conífera

- Propietat de l'arxiu: CYPE Ingenieros S.A.
- Format: FIEBDC-3/2016
- Programa: Generador de preus de la construcció. CYPE Ingenieros, S.A.
- Data: 07/06/2025
- Divisa: EUR
- Costos indirectes: 3 %
- IVA: 21 %

## J Jardineria

### JS Subministrament i plantació d'espècies

#### JSS Subministrament d'espècies

**JSS040** U Conífera.
Xiprer (Cupressus sempervirens 'Stricta') de 400 a 450 cm d'altura; subministrament en contenidor estàndard.
Inclou: Transport i descàrrega a peu de clot de plantació.
Criteri d'amidament de projecte: Nombre d'unitats previstes, segons documentació gràfica de Projecte.
Criteri de mesura d'obra: Es mesurarà el nombre d'unitats realment subministrades segons especificacions de Projecte.

| Codi | Ut | Descripció | Rendiment | Preu | Import |
|---|---|---|---|---|---|
| mt48ecr045jli | U | Xiprer (Cupressus sempervirens 'Stricta') de 400 a 450 cm d'altura; subministrament en contenidor estàndard de 155 l. (material) | 1 | 361.26 | 361.260 |
| % | % | Costos directes complementaris | 2 % | 361.260 | 7.225 |
|  |  | Costos directes |  |  | 368.485 |
