# Capa de mescla bituminosa en fred

- Propietat de l'arxiu: CYPE Ingenieros S.A.
- Format: FIEBDC-3/2016
- Programa: Generador de preus de la construcció. CYPE Ingenieros, S.A.
- Data: 17/06/2024
- Divisa: EUR
- Costos indirectes: 3 %
- IVA: 21 %

## M Ferms i paviments urbans

### MP Paviments urbans

#### MPB Mescles i regs bituminosos

**MPB020** m² Capa de mescla bituminosa en fred.
Capa de 8 cm d'espessor de mescla bituminosa en fred de composició densa, tipus DF12, amb àrid granític i emulsió bituminosa.
Criteri de valoració econòmica: El preu no inclou la capa base.
Inclou: Replanteig de nivells. Transport de la mescla bituminosa. Extensió de la mescla bituminosa. Compactació de la capa de mescla bituminosa. Execució de juntes transversals. Neteja final.
Criteri d'amidament de projecte: Superfície mesurada en projecció horitzontal, segons documentació gràfica de Projecte.
Criteri de mesura d'obra: Es mesurarà, en projecció horitzontal, la superfície realment executada segons especificacions de Projecte.

| Codi | Ut | Descripció | Rendiment | Preu | Import |
|---|---|---|---|---|---|
| mt47aag030aa | t | Mescla bituminosa en fred de composició densa, tipus DF12, amb àrid granític i emulsió bituminosa. (material) | 0.184 | 87.28 | 16.060 |
| mq11ext030 | h | Estenedora asfàltica de cadenes, de 81 kW. (maquinària) | 0.002 | 231.73 | 0.463 |
| mq02ron010a | h | Corró vibrant tàndem autopropulsat, de 24,8 kW, de 2450 kg, amplada de treball 100 cm. (maquinària) | 0.002 | 56.81 | 0.114 |
| mq11com010 | h | Compactador de pneumàtics autopropulsat, de 12/22 t. (maquinària) | 0.002 | 66.47 | 0.133 |
| mo041 | h | Oficial 1ª construcció d'obra civil. (mà d'obra) | 0.005 | 28.42 | 0.142 |
| mo087 | h | Ajudant construcció d'obra civil. (mà d'obra) | 0.022 | 25.28 | 0.556 |
| % | % | Costos directes complementaris | 2 % | 17.468 | 0.349 |
|  |  | Costos directes |  |  | 17.817 |

Residus:
- col·locació: mt47aag030aa Mescla bituminosa en fred de composició densa, tipus DF12, amb àrid granític i emulsió bituminosa; factor de residu 0.0105

## Recursos

**mt47aag030aa** t Mescla bituminosa en fred de composició densa, tipus DF12, amb àrid granític i emulsió bituminosa
Dades tècniques: Cost energètic 1986.900 MJ; Emissió de CO2 17.560 kg; Codi LER 17 03 02; Massa de l'element 1000 kg; Volum 1 m3
