# Lloguer d'equip de sistema Wellpoint

- Propietat de l'arxiu: CYPE INGENIEROS, S.A.
- Format: FIEBDC-3/2002
- Divisa: EUR
- Costos indirectes: 3.00 %
- IVA: 21.00 %

## A Condicionament del terreny

### AH Exhauriments i esgotaments

#### AHW Sistema Wellpoint

**AHW030** U Lloguer d'equip de sistema Wellpoint.
Lloguer diari d'equip complet per a rebaixament del nivell freàtic, sistema de drenatge Wellpoint, compost per un màxim de 40 llances o puntes filtrants de 5 a 6 m de longitud, col·locades al voltant de l'àrea a drenar i unides, mitjançant tirantet de pressió, a un col·lector perimetral de fins a 70 m de longitud, pel qual l'aigua és aspirada, gràcies a una bomba de buit de 8,8 kW de potència.
Criteri de valoració econòmica: El preu inclou el manteniment i l'assegurança de responsabilitat civil.
Inclou: Revisió periòdica per garantir el seu funcionament i condicions de seguretat.
Criteri d'amidament de projecte: Nombre d'unitats previstes, segons documentació gràfica de Projecte.
Criteri de mesura d'obra: Amortització en forma de lloguer diari, segons condicions definides en el contracte subscrit amb l'empresa suministradora.

| Codi | Ut | Descripció | Rendiment | Preu | Import |
|---|---|---|---|---|---|
| mq12swp050a | U | Lloguer diari d' equip de sistema de drenatge Wellpoint, compost per un màxim de 40 llances o puntes filtrants de 5 a 6 m de longitud, col·locades al voltant de l'àrea a drenar i unides, mitjançant tirantet de pressió, a un col·lector perimetral de fins a 70 m de longitud, pel qual l'aigua és aspirada, gràcies a una bomba de buit de 8,8 kW de potència. (maquinària) | 1.000 | 90.17 | 90.17 |
| % | % | Costos directes complementaris | 2 % | 90.17 | 1.80 |
|  |  | Costos directes |  |  | 91.97 |
