# Pou drenant prefabricat, de polietilè d'alta densitat

- Propietat de l'arxiu: CYPE INGENIEROS, S.A.
- Format: FIEBDC-3/2002
- Divisa: EUR
- Costos indirectes: 3.00 %
- IVA: 21.00 %

## A Condicionament del terreny

### AU Drenatges

#### AUP Pous

**AUP025** U Pou drenant prefabricat, de polietilè d'alta densitat.
Pou drenant prefabricat de polietilè d'alta densitat, de 1,5 m d'altura i 1,00 m de diàmetre exterior, amb dues escomeses de 250 mm de diàmetre, amb tancament de marc i tapa de fosa classe D-400 segons UNE-EN 124, instal·lat en calçades de carrers, incloent les per vianants, o zones d'aparcament per a tot tipus de vehicles; sobre solera de 25 cm de gruix de formigó armat HA-30/B/20/XC4+XA2 lleugerament armada amb malla electrosoldada ME 20x20 Ø 8-8 B 500 T 6x2,20 UNE-EN 10080. Inclús material per a connexions i rematades i material elastòmer per a ajustament entre tapa i marc.
Criteri de valoració econòmica: El preu no inclou l'excavació, les bombes de buidatge ni el reblert perimetral posterior amb material de drenatge.
Inclou: Replanteig. Col·locació de la malla electrosoldada. Abocat i compactació del formigó en formació de solera. Muntatge. Connexionat dels col·lectors al pou. Col·locació de marc, tapa de registre i accessoris. Comprovació del seu correcte funcionament.
Criteri d'amidament de projecte: Nombre d'unitats previstes, segons documentació gràfica de Projecte.
Criteri de mesura d'obra: Es mesurarà el nombre d'unitats realment executades segons especificacions de Projecte.

| Codi | Ut | Descripció | Rendiment | Preu | Import |
|---|---|---|---|---|---|
| mt10haf010ernu | m³ | Formigó HA-30/B/20/XC4+XA2, fabricat en central, amb ciment SR. (material) | 0.450 | 115.00 | 51.75 |
| mt07ame010n | m² | Malla electrosoldada ME 20x20 Ø 8-8 B 500 T 6x2,20 UNE-EN 10080. (material) | 1.750 | 6.70 | 11.73 |
| mt46pdp010k | U | Pou drenant prefabricat de polietilè d'alta densitat, de 1,5 m d'altura total, compost per base plana; cos de tub ranurat corrugat de doble paret, sèrie SN-4, rigidesa anular nominal 4 kN/m² i 1000 mm de diàmetre exterior; con de reducció; escala de graons i dues escomeses de 250 mm de diàmetre soldades al cos del pou. (material) | 1.000 | 973.03 | 973.03 |
| mt46tpr010q | U | Tapa circular amb bloqueig mitjançant tres pestanyes i marc de foneria dúctil de 850 mm de diàmetre exterior i 100 mm d'altura, pas lliure de 600 mm, per pou, classe D-400 segons UNE-EN 124. Tapa revestida amb pintura bituminosa i marc proveït de junt d'insonorització de polietilè i dispositiu antirobatori. (material) | 1.000 | 115.00 | 115.00 |
| au00auh040 |  | Vibrador de formigó, elèctric. | 1.000 | 0.00 | 0.00 |
| mo020 | h | Oficial 1ª construcció. (mà d'obra) | 1.199 | 28.42 | 34.08 |
| mo113 | h | Peó ordinari construcció. (mà d'obra) | 1.199 | 23.81 | 28.55 |
| % | % | Costos directes complementaris | 2 % | 1214.14 | 24.28 |
|  |  | Costos directes |  |  | 1238.42 |
