# Cap d'ancoratge permanent per a mur pantalla

- Propietat de l'arxiu: CYPE INGENIEROS, S.A.
- Format: FIEBDC-3/2002
- Divisa: EUR
- Costos indirectes: 3.00 %
- IVA: 21.00 %

## C Fonamentacions

### CC Contencions

#### CCP Murs pantalla

**CCP083** U Cap d'ancoratge permanent per a mur pantalla.
Cap d'ancoratge permanent, "PANTALLAX", per a 5 cables trenats d'acer, de 0,6" (15,2 mm) de diàmetre nominal, format per placa de repartiment de 250x250x25 mm, falca triangular de fricció d'acer, protecció externa amb caputxa de plàstic de 160 mm de diàmetre, junts de neoprè i cargolam.
Inclou: Col·locació del cap d'ancoratge.
Criteri d'amidament de projecte: Nombre d'unitats previstes, segons documentació gràfica de Projecte.
Criteri de mesura d'obra: Es mesurarà el nombre d'unitats realment executades segons especificacions de Projecte.

| Codi | Ut | Descripció | Rendiment | Preu | Import |
|---|---|---|---|---|---|
| mt07aav100h | U | Cap d'ancoratge permanent, "PANTALLAX", per a 5 cables trenats d'acer, de 0,6" (15,2 mm) de diàmetre nominal, format per placa de repartiment de 250x250x25 mm, falca triangular de fricció d'acer, protecció externa amb caputxa de plàstic de 160 mm de diàmetre, junts de neoprè i cargolam. (material) | 1.000 | 137.50 | 137.50 |
| mo042 | h | Oficial 1ª estructurista. (mà d'obra) | 0.599 | 29.64 | 17.75 |
| mo089 | h | Ajudant estructurista. (mà d'obra) | 0.599 | 26.36 | 15.79 |
| % | % | Costos directes complementaris | 2 % | 171.04 | 3.42 |
|  |  | Costos directes |  |  | 174.46 |
