# Piló prefabricat de formigó armat

- Propietat de l'arxiu: CYPE INGENIEROS, S.A.
- Format: FIEBDC-3/2002
- Divisa: EUR
- Costos indirectes: 3.00 %
- IVA: 21.00 %

## C Fonamentacions

### CP Profundes

#### CPP Pilons prefabricats

**CPP010** m Piló prefabricat de formigó armat.
Piló prefabricat de formigó armat, diàmetre equivalent 25 cm, de 12 m de longitud màxima i 50 t de límit estructural, construït segons CPP-1 per a formació de grup de pilons CPP-2, amb guaspa normal en punta. Clava per copejament del cap de l'estaca, mitjançant maça, en terreny de sorres.
Inclou: Replanteig i traçat dels eixos dels grups de pilons. Hissat dels pilons. Clavat dels pilons per copejament de maça, prèvia col·locació de barret d'acer amb coixinet. Copejament fins aconseguir el rebuig prefixat.
Criteri d'amidament de projecte: Longitud mesurada segons documentació gràfica de Projecte, des de la punta fins a la cara inferior de l'encep, considerant un increment del 10% en previsió de les oscil·lacions reals que poden aparèixer al realitzar el pilotaje.
Criteri de mesura d'obra: Es mesurarà la longitud de l'estaca realment executada segons especificacions de Projecte, des de la punta fins a la cara inferior de l'encep.

| Codi | Ut | Descripció | Rendiment | Preu | Import |
|---|---|---|---|---|---|
| mt07pph020e | m | Piló prefabricat de formigó armat, diàmetre equivalent 25 cm, de 12 m de longitud màxima i 50 t de límit estructural, amb guaspa normal en punta, segons UNE-EN 12794. (material) | 1.000 | 54.75 | 54.75 |
| mq03pip050a | h | Martinet hidràulic, de 5 t, para penetració de pilons prefabricats. (maquinària) | 0.049 | 77.97 | 3.82 |
| mo089 | h | Ajudant estructurista. (mà d'obra) | 0.132 | 25.25 | 3.33 |
| % | % | Costos directes complementaris | 2 % | 61.90 | 1.24 |
|  |  | Costos directes |  |  | 63.14 |
