# Tall de forjat de formigó armat amb utillatge diamantat

- Propietat de l'arxiu: CYPE INGENIEROS, S.A.
- Format: FIEBDC-3/2002
- Divisa: EUR
- Costos indirectes: 3.00 %
- IVA: 21.00 %

## D Demolicions

### DE Estructures

#### DEH Formigó

**DEH022** m² Tall de forjat de formigó armat amb utillatge diamantat.
Tall en humit de forjat reticular de formigó armat, amb fil diamantat, previ aixecat del paviment i la seva base, i càrrega manual sobre camió o contenidor.
Criteri de valoració econòmica: El preu no inclou l'aixecat del paviment.
Inclou: Replanteig de la superfície de forjat a demolir. Tall de l'element. Fragmentació dels enderrocs en peces manejables. Retirada i arreplegat de enderrocs. Neteja de les restes de l'obra. Càrrega manual d'enderrocs sobre camió o contenidor.
Criteri d'amidament de projecte: Superfície mesurada segons documentació gràfica de Projecte.
Criteri de mesura d'obra: Es mesurarà la superfície realment executada segons especificacions de Projecte.

| Codi | Ut | Descripció | Rendiment | Preu | Import |
|---|---|---|---|---|---|
| mt51cpd020b | m² | Tall en humit amb fil diamantat, en forjats de formigó fresc o en massa. (material) | 1.000 | 1152.00 | 1152.00 |
| mo113 | h | Peó ordinari construcció. (mà d'obra) | 0.959 | 24.86 | 23.84 |
| % | % | Costos directes complementaris | 2 % | 1175.84 | 23.52 |
|  |  | Costos directes |  |  | 1199.36 |
