# Caixa metàl·lica d'armadura d'espera

- Propietat de l'arxiu: CYPE INGENIEROS, S.A.
- Format: FIEBDC-3/2002
- Divisa: EUR
- Costos indirectes: 3.00 %
- IVA: 21.00 %

## E Estructures

### EW Elements especials

#### EWE Dispositius d'ancoratge i empalmament d'armadures

**EWE010** m Caixa metàl·lica d'armadura d'espera.
Caixa metàl·lica per fixar sobre l'encofrat, amb doble armadura d'espera allotjada en el seu interior, de 8 mm de diàmetre, separació entre armadures 200 mm, longitud de l'estrep 170 mm, amplada de l'estrep 70 mm i longitud d'ancoratge 300 mm, per a la realització de trobades entre dos elements constructius de formigó armat.
Inclou: Fixació de la caixa a l'encofrat. Retirada de la coberta i desdoblegat de les armadures.
Criteri d'amidament de projecte: Longitud mesurada segons documentació gràfica de Projecte.
Criteri de mesura d'obra: Es mesurarà la longitud realment executada segons especificacions de Projecte.

| Codi | Ut | Descripció | Rendiment | Preu | Import |
|---|---|---|---|---|---|
| mt07ewe030kab | m | Caixa metàl·lica per fixar sobre l'encofrat, amb doble armadura d'espera allotjada en el seu interior, de 8 mm de diàmetre, separació entre armadures 200 mm, longitud de l'estrep 170 mm, amplada de l'estrep 70 mm i longitud d'ancoratge 300 mm. (material) | 1.000 | 21.37 | 21.37 |
| mo042 | h | Oficial 1ª estructurista. (mà d'obra) | 0.120 | 28.39 | 3.41 |
| mo089 | h | Ajudant estructurista. (mà d'obra) | 0.120 | 25.25 | 3.03 |
| % | % | Costos directes complementaris | 2 % | 27.81 | 0.56 |
|  |  | Costos directes |  |  | 28.37 |
