# Mur de càrrega, de 15 cm d'espessor, de fàbrica armada, de bloc de terra comprimida (BTC), amb barres de fibra de vidre. Sistema "ELEMENTALES"

- Propietat de l'arxiu: CYPE INGENIEROS, S.A.
- Format: FIEBDC-3/2002
- Divisa: EUR
- Costos indirectes: 3.00 %
- IVA: 21.00 %

## F Façanes i particions

### FN Murs bioclimàtics

#### FNB Full de fàbrica de blocs de terra comprimida (BTC)

**FNB029** m² Mur de càrrega, de 15 cm d'espessor, de fàbrica armada, de bloc de terra comprimida (BTC), amb barres de fibra de vidre. Sistema "ELEMENTALES".
Mur simple de càrrega, de 15 cm d'espessor, de fàbrica armada per revestir de bloc de terra comprimida (BTC) encadellat amb dos alvèols "ELEMENTALES", de superfície rugosa, color marró terra, 30x9x15 cm, resistència a compressió 4 N/mm², BTC 3, compost de terres seleccionades estabilitzades amb calç hidràulica natural, rebuda amb morter de calç aèria, argila i àrids seleccionats amb granulometria de fins a 2 mm de diàmetre, confeccionat en obra, "ELEMENTALES", amb blocs en "U" del mateix material, reforçat amb barres corrugades de fibra de vidre, de 10 mm de diàmetre, rendiment 2 m/m² i formigó de replè, preparat en obra, amb morter, compost per calç hidràulica natural, tipus NHL 3,5 i tipus NHL 5 i àrid silici de trituració, de 2 a 5 mm de diàmetre, abocament amb mitjans manuals, volum 0,045 m³/m², en llindes, cèrcols horitzontals i cèrcols verticals.
Criteri de valoració econòmica: El preu no inclou el cèrcol perimetral. El preu no inclou el revestiment.
Inclou: Neteja i preparació de la superfície suport. Replanteig, planta a planta. Col·locació d'armadures. Col·locació i aplomat de mires de referència. Estesa de fils entre mires. Col·locació de ploms fixos a les arestes. Preparació del morter. Col·locació de les peces per filades a nivell. Col·locació d'armadures en els buits de les peces, cèrcols horitzontals i llindes. Preparació del formigó. Abocat, vibrat i curat del formigó. Realització de tots els treballs necessaris per a la resolució de buits. Repàs de les juntes i neteja final del parament.
Criteri d'amidament de projecte: Superfície mesurada segons documentació gràfica de Projecte, sense duplicar cantonades ni encontres, deduint els buits de superfície major de 4 m².
Criteri de mesura d'obra: Es mesurarà la superfície realment executada segons especificacions de Projecte, sense duplicar cantonades ni encontres, deduint els buits de superfície major de 4 m².

| Codi | Ut | Descripció | Rendiment | Preu | Import |
|---|---|---|---|---|---|
| mt03bte010a | U | Bloc de terra comprimida (BTC) encadellat amb dos alvèols "ELEMENTALES", de superfície rugosa, color marró terra, 30x9x15 cm, resistència a compressió 4 N/mm², BTC 3, compost de terres seleccionades estabilitzades amb calç hidràulica natural, amb propietats bioclimàtiques. Segons UNE 41410. (material) | 30.450 | 1.10 | 33.50 |
| mt03bte020a | U | Bloc en "U" de terra comprimida (BTC) encadellat amb dos alvèols "ELEMENTALES", de superfície rugosa, color marró terra, 30x9x15 cm, resistència a compressió 4 N/mm², BTC 3, compost de terres seleccionades estabilitzades amb calç hidràulica natural, amb propietats bioclimàtiques. Segons UNE 41410. (material) | 3.413 | 1.10 | 3.75 |
| mt09mie010c | m³ | Morter de calç aèria, argila i àrids seleccionats amb granulometria de fins a 2 mm de diàmetre, confeccionat en obra, "ELEMENTALES", subministrat en sacs Big Bag. (material) | 0.018 | 240.00 | 4.32 |
| mt16cia010b | U | Tap de fibres de fusta, de 122 mm de diàmetre. (material) | 0.300 | 1.55 | 0.47 |
| mt07bfv010a | m | Barra corrugada de fibra de vidre embeguda en una matriu epoxi, de 10 mm de diàmetre. (material) | 2.000 | 4.74 | 9.48 |
| mt16pdg012b | U | Brida de plàstic, per a lligat de barres corrugades de fibra de vidre. (material) | 2.000 | 0.05 | 0.10 |
| mt08aaa010a | m³ | Aigua. (material) | 0.005 | 1.50 | 0.01 |
| mt09rem220a | kg | Morter, compost per calç hidràulica natural, tipus NHL 3,5 i tipus NHL 5, putzolanes, àrids seleccionats, additius i microfibres, resistència a compressió 15 N/mm², amb molt baix contingut de substàncies orgàniques volàtils (VOC), M-15, segons UNE-EN 998-2. (material) | 50.175 | 0.93 | 46.66 |
| mt01arg010a | m³ | Àrid silici de trituració, de 2 a 5 mm de diàmetre. (material) | 0.016 | 15.50 | 0.25 |
| mq06hor010 | h | Formigonera elèctrica amb una capacitat de pastat de 160 l. (maquinària) | 0.030 | 3.45 | 0.10 |
| op00amo010 |  | Mola o radial. | 1.000 | 0.00 | 0.00 |
| op00ciz020 |  | Cisalla per a acer en barres corrugades. | 1.000 | 0.00 | 0.00 |
| op00ata010 |  | Lligadora de ferralla. | 1.000 | 0.00 | 0.00 |
| mo021 | h | Oficial 1ª construcció en treballs de ram de paleta. (mà d'obra) | 0.579 | 28.42 | 16.46 |
| mo114 | h | Peó ordinari construcció en treballs de ram de paleta. (mà d'obra) | 0.781 | 23.81 | 18.60 |
| mo043 | h | Oficial 1ª ferrallista. (mà d'obra) | 0.022 | 28.39 | 0.62 |
| mo090 | h | Ajudant ferrallista. (mà d'obra) | 0.022 | 25.25 | 0.56 |
| % | % | Costos directes complementaris | 2 % | 134.88 | 2.70 |
|  |  | Costos directes |  |  | 137.58 |
