# Sistema ETICS REDArt "ROCKWOOL" d'aïllament tèrmic per l'exterior de façanes

- Propietat de l'arxiu: CYPE INGENIEROS, S.A.
- Format: FIEBDC-3/2002
- Divisa: EUR
- Costos indirectes: 3.00 %
- IVA: 21.00 %

## F Façanes i particions

### FS Façanes ETICS

#### FSM Revestiment continu mineral o sintètic

**FSM050** m² Sistema ETICS REDArt "ROCKWOOL" d'aïllament tèrmic per l'exterior de façanes.
Aïllament tèrmic per l'exterior de façanes, amb el sistema REDArt "ROCKWOOL", amb ETE 16/0270, compost per: panell rígid de llana de roca volcànica de doble densitat (120 kg/m³ en la capa superior i 70 kg/m³ en la capa inferior), no revestit, Rocksate Duo Plus "ROCKWOOL", de 60 mm d'espessor, fixat al suport amb morter polimèric REDArt Capa Base Casa "ROCKWOOL" i fixacions mecàniques amb tac d'expansió amb clau, REDArtherm H2 Eco "ROCKWOOL"; capa de regularització de morter polimèric REDArt Capa Base Casa "ROCKWOOL", armat amb malla de fibra de vidre antiàlcalis, REDArt Malla Estándar "ROCKWOOL", de 3,5x3,8 mm de llum de malla, de 160 g/m² de massa superficial; capa d'acabat de revestiment REDArt Acabado Silicato "ROCKWOOL", acabat gruixut, color blanc, sobre emprimació, REDArt Imprimación Silicato "ROCKWOOL", color blanc. Inclús perfils d'arrencada d'alumini, perfils de tancament superior d'alumini, perfils de cantó de PVC amb malla, i cinta autoadhesiva per a segellat de totes les unions entre panells i del bastiment de base de la fusteria.
Criteri de valoració econòmica: El preu inclou l'execució de les rematades en els trobaments amb paraments, revestiments o altres elements rebuts en la seva superfície.
Inclou: Preparació de la superfície suport. Col·locació del perfil d'arrencada. Tall i preparació de l'aïllament. Col·locació i fixació de l'aïllament. Escatat de tota la superfície. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28mop080f | m | Perfil d'arrencada d'alumini, de 60 mm d'amplada, amb goteró, per anivellació i suport dels panells aïllants dels sistemes d'aïllament tèrmic per l'exterior sobre la línia de sòcol. (material) | 0.170 | 4.88 | 0.83 |
| mt28mop085f | m | Perfil de tancament superior, d'alumini, de 60 mm d'amplada, per a coronació dels panells aïllants dels sistemes d'aïllament tèrmic per l'exterior. (material) | 0.170 | 18.70 | 3.18 |
| mt28mao020a | kg | Morter polimèric REDArt Capa Base Casa "ROCKWOOL", per a capa de reforç o per adherir els panells aïllants, previ pastat amb aigua. (material) | 10.000 | 2.11 | 21.10 |
| mt16lrw015ad | m² | Panell rígid de llana de roca volcànica de doble densitat (120 kg/m³ en la capa superior i 70 kg/m³ en la capa inferior), no revestit, Rocksate Duo Plus "ROCKWOOL", de 60 mm d'espessor, segons UNE-EN 13162, resistència tèrmica 1,65 m²K/W, conductivitat tèrmica 0,035 W/(mK), Euroclasse A1 de reacció al foc segons UNE-EN 13501-1, d'aplicació com aïllant tèrmic i acústic en sistemes compostos d'aïllament per l'exterior de façanes. (material) | 1.050 | 31.55 | 33.13 |
| mt28mao090b | U | Tac d'expansió, REDArtherm H2 Eco 115 "ROCKWOOL", de 115 mm de longitud, amb cèrcol d'estanquitat i clau per fixació de plaques aïllants. (material) | 8.000 | 0.87 | 6.96 |
| mt16aaa030 | m | Cinta autoadhesiva per closa de juntes. (material) | 0.440 | 0.30 | 0.13 |
| mt28mop070b | m | Perfil de cantonada de PVC amb malla, per a reforç de cantells. (material) | 0.300 | 1.39 | 0.42 |
| mt28mao070a | m² | Malla de fibra de vidre antiàlcalis, REDArt Malla Estándar "ROCKWOOL", de 3,5x3,8 mm de llum de malla, de 160 g/m² de massa superficial, per armar morters. (material) | 1.100 | 3.12 | 3.43 |
| mt28mao030a | kg | Emprimació, REDArt Imprimación Silicato "ROCKWOOL", color blanc, composta per silicat potàssic, resines acríliques en dispersió aquosa i pigments minerals; per a aplicar amb corró, màquina de projectar o raspall. (material) | 0.350 | 6.67 | 2.33 |
| mt28mao050a | kg | Revestiment REDArt Acabado Silicato "ROCKWOOL", acabat gruixut, color blanc, compost per silicat potàssic, resines acríliques en dispersió aquosa i pigments minerals; per a aplicar amb llana. (material) | 3.200 | 6.49 | 20.77 |
| mo054 | h | Oficial 1ª muntador d'aïllaments. (mà d'obra) | 0.120 | 30.63 | 3.68 |
| mo101 | h | Ajudant muntador d'aïllaments. (mà d'obra) | 0.120 | 26.39 | 3.17 |
| mo039 | h | Oficial 1ª revocador. (mà d'obra) | 0.719 | 29.67 | 21.33 |
| mo079 | h | Ajudant revocador. (mà d'obra) | 0.719 | 26.39 | 18.97 |
| % | % | Costos directes complementaris | 2 % | 139.43 | 2.79 |
|  |  | Costos directes |  |  | 142.22 |
