# Perfil autoadhesiu de transició entre paviments a diferent nivell, d'acer inoxidable

- Propietat de l'arxiu: CYPE INGENIEROS, S.A.
- Format: FIEBDC-3/2002
- Divisa: EUR
- Costos indirectes: 3.00 %
- IVA: 21.00 %

## H Acabaments i ajudes

### HD Perfils decoratius

#### HDS Perfils per a junts entre paviments

**HDS020** m Perfil autoadhesiu de transició entre paviments a diferent nivell, d'acer inoxidable.
Perfil autoadhesiu de transició entre paviments a diferent nivell, d'acer inoxidable AISI 304, amb superfície llisa, de 40 mm d'amplada per salvar desnivells entre 5 i 12 mm.
Inclou: Preparació de la superfície suport. Replanteig. Tall i preparació. Col·locació i fixació.
Criteri d'amidament de projecte: Longitud mesurada segons documentació gràfica de Projecte. No s'ha incrementat l'amidament per trencaments i retallades, ja que en la descomposició s'ha considerat un 5% més de peces.
Criteri de mesura d'obra: Es mesurarà la longitud realment executada segons especificacions de Projecte.

| Codi | Ut | Descripció | Rendiment | Preu | Import |
|---|---|---|---|---|---|
| mt18jpc060pb | m | Perfil autoadhesiu de transició entre paviments a diferent nivell, d'acer inoxidable AISI 304, amb superfície llisa, de 40 mm d'amplada per salvar desnivells entre 5 i 12 mm. (material) | 1.050 | 5.94 | 6.24 |
| mo023 | h | Oficial 1ª enrajolador. (mà d'obra) | 0.060 | 28.42 | 1.71 |
| % | % | Costos directes complementaris | 2 % | 7.95 | 0.16 |
|  |  | Costos directes |  |  | 8.11 |
