# Peça d'acabat d'acer galvanitzat

- Propietat de l'arxiu: CYPE INGENIEROS, S.A.
- Format: FIEBDC-3/2002
- Divisa: EUR
- Costos indirectes: 3.00 %
- IVA: 21.00 %

## H Acabaments i ajudes

### HR Acabats de façana

#### HRA D'acer galvanitzat

**HRA100** m Peça d'acabat d'acer galvanitzat.
Peça d'acabament de xapa plegada d'acer galvanitzat, espessor 0,8 mm, desenvolupament 400 mm i 4 plecs; fixació amb cargols autotaladrants d'acer galvanitzat, i segellat dels junts entre peces i, si s'escau, de les unions amb els murs amb segellador adhesiu monocomponent.
Inclou: Replanteig de les peces. Tall de les peces. Col·locació, aplomat, anivellació i alineació. Resolució de trobades i de punts singulars. Segellat de juntes i neteja.
Criteri d'amidament de projecte: Longitud mesurada segons documentació gràfica de Projecte.
Criteri de mesura d'obra: Es mesurarà la longitud realment executada segons especificacions de Projecte.

| Codi | Ut | Descripció | Rendiment | Preu | Import |
|---|---|---|---|---|---|
| mt12www050 | U | Cargol autoforadant d'acer galvanitzat. (material) | 4.000 | 0.05 | 0.20 |
| mt20rca010ho | m | Peça d'acabament de xapa plegada d'acer galvanitzat, espessor 0,8 mm, desenvolupament 400 mm i 4 plecs. (material) | 1.000 | 6.67 | 6.67 |
| mt22www010d | U | Cartutx de 290 ml de segellador adhesiu monocomponent, neutre, superelàstic, a base de polímer MS, color transparent, amb resistència a la intempèrie i als raigs UV i elongació fins a ruptura 750%. (material) | 0.200 | 5.29 | 1.06 |
| mo018 | h | Oficial 1ª serraller. (mà d'obra) | 0.180 | 30.13 | 5.42 |
| mo059 | h | Ajudant serraller. (mà d'obra) | 0.180 | 26.48 | 4.77 |
| % | % | Costos directes complementaris | 2 % | 18.12 | 0.36 |
|  |  | Costos directes |  |  | 18.48 |
