# Cornisa de façana, de poliestirè expandit

- Propietat de l'arxiu: CYPE INGENIEROS, S.A.
- Format: FIEBDC-3/2002
- Divisa: EUR
- Costos indirectes: 3.00 %
- IVA: 21.00 %

## H Acabaments i ajudes

### HR Acabats de façana

#### HRE De poliestirè expandit

**HRE090** m Cornisa de façana, de poliestirè expandit.
Cornisa de façana, de poliestirè expandit, amb recobriment de morter acrílic, de 117x130 mm; rebuda amb morter adhesiu; i segellat dels junts entre peces i de les unions amb els murs amb adhesiu a base de poliuretà. Inclús puntes metàl·liques per a la fixació provisional de les peces a la superfície suport.
Criteri de valoració econòmica: El preu no inclou el revestiment.
Inclou: Preparació de la superfície de recolzament. Replanteig de les peces. Tall de les peces. Aplicació del morter. Col·locació, aplomat, anivellació i alineació de les peces. Segellat de junts. Reparació dels possibles desperfectes causats durant la seva instal·lació. Col·locació de les puntes metàl·liques. Escatat dels junts. Retirada de les puntes metàl·liques. Neteja.
Criteri d'amidament de projecte: Longitud mesurada a eixos, segons documentació gràfica de Projecte.
Criteri de mesura d'obra: Es mesurarà a eixos, la longitud realment executada segons especificacions de Projecte.

| Codi | Ut | Descripció | Rendiment | Preu | Import |
|---|---|---|---|---|---|
| mt28bau010a | kg | Morter adhesiu, compost per ciment, lligants orgànics, àrid de 0,6 mm de grandària màxima i additius, per a adherir i reforçar els panells aïllants, i com capa base, previ pastat amb aigua. (material) | 1.100 | 1.25 | 1.38 |
| mt20mhe010a | m | Cornisa de façana, de poliestirè expandit, amb recobriment de morter acrílic, de 117x130 mm, subministrada en peces de fins a 1,22 m de longitud. (material) | 1.050 | 25.84 | 27.13 |
| mt20wwa031 | U | Cartutx de 310 cm³ d' adhesiu a base de poliuretà, impermeable. (material) | 0.250 | 17.57 | 4.39 |
| mt08var070 | kg | Puntes metàl·liques de cap ample. (material) | 0.200 | 7.90 | 1.58 |
| mt28mop310ma | kg | Morter acrílic, color blanc, compost per resines acríliques, pigments minerals i additius orgànics i inorgànics, antifloridura i antiverdet, permeable al vapor d'aigua i amb resistència a l'envelliment, a la contaminació urbana i als rajos UV, per a revestiment de paraments exteriors. (material) | 0.100 | 3.82 | 0.38 |
| op00amo010 |  | Mola o radial. | 1.000 | 0.00 | 0.00 |
| mo020 | h | Oficial 1ª construcció. (mà d'obra) | 0.240 | 28.42 | 6.82 |
| mo113 | h | Peó ordinari construcció. (mà d'obra) | 0.480 | 23.81 | 11.43 |
| % | % | Costos directes complementaris | 2 % | 53.11 | 1.06 |
|  |  | Costos directes |  |  | 54.17 |
