# Polsador encastat, antivandàlic

- Propietat de l'arxiu: CYPE INGENIEROS, S.A.
- Format: FIEBDC-3/2002
- Divisa: EUR
- Costos indirectes: 3.00 %
- IVA: 21.00 %

## I Instal·lacions

### IE Elèctriques

#### IEM Mecanismes

**IEM052** U Polsador encastat, antivandàlic.
Polsador antivandàlic, amb graus de protecció IP40 i IK07, gamma mitja, intensitat assignada 10 AX, tensió assignada 250 V, amb un contacte NO, amb tecla simple, de color blanc i marc embellidor per a un element, de color blanc. Instal·lació encastada.
Criteri de valoració econòmica: El preu no inclou la caixa per a mecanisme encastat.
Inclou: Muntatge, connexionat i comprovació del seu correcte funcionament.
Criteri d'amidament de projecte: Nombre d'unitats previstes, segons documentació gràfica de Projecte.
Criteri de mesura d'obra: Es mesurarà el nombre d'unitats realment executades segons especificacions de Projecte.

| Codi | Ut | Descripció | Rendiment | Preu | Import |
|---|---|---|---|---|---|
| mt33gmg420a | U | Polsador antivandàlic, amb graus de protecció IP40 i IK07, segons IEC 60439, per a encastar, gamma mitja, intensitat assignada 10 AX, tensió assignada 250 V, amb un contacte NO, segons EN 60669. (material) | 1.000 | 4.56 | 4.56 |
| mt33gmg425a | U | Tecla simple antivandàlica, amb graus de protecció IP40 i IK07, segons IEC 60439, per a polsador, gamma mitja, de color blanc. (material) | 1.000 | 3.62 | 3.62 |
| mt33gmg960a | U | Marc embellidor antivandàlic, amb graus de protecció IP40 i IK07, segons IEC 60439, per a un element, gamma mitja, de color blanc. (material) | 1.000 | 6.54 | 6.54 |
| mo003 | h | Oficial 1ª electricista. (mà d'obra) | 0.240 | 29.34 | 7.04 |
| % | % | Costos directes complementaris | 2 % | 21.76 | 0.44 |
|  |  | Costos directes |  |  | 22.20 |
