# Ascensor muntallits

- Propietat de l'arxiu: CYPE INGENIEROS, S.A.
- Format: FIEBDC-3/2002
- Divisa: EUR
- Costos indirectes: 3.00 %
- IVA: 21.00 %

## I Instal·lacions

### IT Transport

#### ITO Ascensors per a hospitals

**ITO020** U Ascensor muntallits.
Subministrament i instal·lació completa d'ascensor muntallits, elèctric sense quart de màquines, amb sistema de tracció sense reductor i corba d'acceleració i desacceleració progressiva, de 4 parades, amb cabina de 1600 kg de càrrega nominal amb capacitat per a 21 persones, 1 m/s de velocitat, 1400 mm d'amplada, 2400 mm de profunditat i 2250 mm d'altura, maniobra col·lectiva de pujada i baixada simple, nivell de trànsit mitjà, embarcament simple, nivell bàsic de qualitat i porta corredissa automàtica d'acer inoxidable de 1000 mm d'amplada i 2000 mm d'altura. Inclús material per a la formació de les parades de cabina. Totalment muntat, connexionat i provat.
Inclou: Replanteig de guies i nivells. Col·locació dels punts de fixació. Instal·lació dels llums d'enllumenat del buit. Muntatge de guies, cables de tracció i passacables. Col·locació dels amortidors de fossa. Col·locació de contrapesos. Presentació de les portes d'accés. Muntatge del grup tractor. Muntatge del quadre i connexió del cable de maniobra. Muntatge del bastidor, el xassís i les portes de cabina amb els seus acabats. Instal·lació del limitador de velocitat i el paracaigudes. Instal·lació de les botoneres de pis i de cabina. Instal·lació del selector de parades. Connexionat amb la xarxa elèctrica. Instal·lació de la línia telefònica i dels sistemes de seguretat.
Criteri d'amidament de projecte: Nombre d'unitats previstes, segons documentació gràfica de Projecte.
Criteri de mesura d'obra: Es mesurarà el nombre d'unitats realment executades segons especificacions de Projecte.

| Codi | Ut | Descripció | Rendiment | Preu | Import |
|---|---|---|---|---|---|
| mt39mon020Ka | U | Cabina de 1600 kg de càrrega nominal amb capacitat per a 21 persones, 1 m/s de velocitat, 1400 mm d'amplada, 2400 mm de profunditat i 2250 mm d'altura, maniobra col·lectiva de pujada i baixada simple, nivell de trànsit mitjà, embarcament simple, nivell bàsic de qualitat i porta corredissa automàtica d'acer inoxidable de 1000 mm d'amplada i 2000 mm d'altura, per a ascensor elèctric muntallits. (material) | 1.000 | 30048.28 | 30048.28 |
| mt39mon110d | U | Material per a la formació de parada de cabina d'ascensor elèctric muntallits, maniobra col·lectiva de pujada i baixada simple, nivell de trànsit mitjà, amb portes d'accés corredisses d'acer inoxidable de 1000 mm d'amplada i 2000 mm d'altura. (material) | 4.000 | 1494.18 | 5976.72 |
| mo016 | h | Oficial 1ª instal·lador d'aparells elevadors. (mà d'obra) | 263.766 | 30.63 | 8079.15 |
| mo085 | h | Ajudant instal·lador d'aparells elevadors. (mà d'obra) | 263.766 | 26.36 | 6952.87 |
| % | % | Costos directes complementaris | 2 % | 51057.02 | 1021.14 |
|  |  | Costos directes |  |  | 52078.16 |
