# Vàlvula d'aire comprimit

- Propietat de l'arxiu: CYPE INGENIEROS, S.A.
- Format: FIEBDC-3/2002
- Divisa: EUR
- Costos indirectes: 3.00 %
- IVA: 21.00 %

## I Instal·lacions

### IX Aire comprimit i gasos medicinals

#### IXW Elements

**IXW010** U Vàlvula d'aire comprimit.
Vàlvula d'esfera de llautó acabat cromat, PN=25 bar, amb rosca cilíndrica GAS mascle-femella, de 3/4" de diàmetre, amb comandament de palanca.
Inclou: Col·locació. Connexionat i comprovació del seu correcte funcionament.
Criteri d'amidament de projecte: Nombre d'unitats previstes, segons documentació gràfica de Projecte.
Criteri de mesura d'obra: Es mesurarà el nombre d'unitats realment executades segons especificacions de Projecte.

| Codi | Ut | Descripció | Rendiment | Preu | Import |
|---|---|---|---|---|---|
| mt43vac010b | U | Vàlvula d'esfera de llautó acabat cromat, PN=25 bar, amb rosca cilíndrica GAS mascle-femella, de 3/4" de diàmetre, amb comandament de palanca. (material) | 1.000 | 28.84 | 28.84 |
| mo008 | h | Oficial 1ª lampista. (mà d'obra) | 0.210 | 29.34 | 6.16 |
| mo107 | h | Ajudant lampista. (mà d'obra) | 0.210 | 25.25 | 5.30 |
| % | % | Costos directes complementaris | 2 % | 40.30 | 0.81 |
|  |  | Costos directes |  |  | 41.11 |
