# Mànega flexible d'aire comprimit

- Propietat de l'arxiu: CYPE INGENIEROS, S.A.
- Format: FIEBDC-3/2002
- Divisa: EUR
- Costos indirectes: 3.00 %
- IVA: 21.00 %

## I Instal·lacions

### IX Aire comprimit i gasos medicinals

#### IXW Elements

**IXW020** U Mànega flexible d'aire comprimit.
Mànega flexible d'aire comprimit, de cautxú sintètic EPDM color negre, de 1 m de longitud, amb ràcord boig femella de 1 1/2" de diàmetre en tots dos extrems.
Inclou: Connexionat.
Criteri d'amidament de projecte: Nombre d'unitats previstes, segons documentació gràfica de Projecte.
Criteri de mesura d'obra: Es mesurarà el nombre d'unitats realment executades segons especificacions de Projecte.

| Codi | Ut | Descripció | Rendiment | Preu | Import |
|---|---|---|---|---|---|
| mt43mac010e | U | Mànega flexible d'aire comprimit, de cautxú sintètic EPDM color negre, de 1 m de longitud, amb ràcord boig femella de 1 1/2" de diàmetre en tots dos extrems. (material) | 1.000 | 157.28 | 157.28 |
| mo008 | h | Oficial 1ª lampista. (mà d'obra) | 0.204 | 29.34 | 5.99 |
| mo107 | h | Ajudant lampista. (mà d'obra) | 0.204 | 25.25 | 5.15 |
| % | % | Costos directes complementaris | 2 % | 168.42 | 3.37 |
|  |  | Costos directes |  |  | 171.79 |
