# Purgador de condensats

- Propietat de l'arxiu: CYPE INGENIEROS, S.A.
- Format: FIEBDC-3/2002
- Divisa: EUR
- Costos indirectes: 3.00 %
- IVA: 21.00 %

## I Instal·lacions

### IX Aire comprimit i gasos medicinals

#### IXW Elements

**IXW040** U Purgador de condensats.
Purgador de condensats amb temporitzador regulable, de llautó de 1/2" de diàmetre, pressió màxima de treball 16 bar, temps d'obertura entre 0,5 i 10, temps de tancament entre 0,5 i 45 minuts, per a alimentació monofàsica a 230 V i 50 Hz de freqüència.
Inclou: Col·locació. Connexionat i comprovació del seu correcte funcionament.
Criteri d'amidament de projecte: Nombre d'unitats previstes, segons documentació gràfica de Projecte.
Criteri de mesura d'obra: Es mesurarà el nombre d'unitats realment executades segons especificacions de Projecte.

| Codi | Ut | Descripció | Rendiment | Preu | Import |
|---|---|---|---|---|---|
| mt43pac010b | U | Purgador de condensats amb temporitzador regulable, de llautó de 1/2" de diàmetre, pressió màxima de treball 16 bar, temps d'obertura entre 0,5 i 10, temps de tancament entre 0,5 i 45 minuts, per a alimentació monofàsica a 230 V i 50 Hz de freqüència. (material) | 1.000 | 214.50 | 214.50 |
| mo008 | h | Oficial 1ª lampista. (mà d'obra) | 0.264 | 29.34 | 7.75 |
| mo107 | h | Ajudant lampista. (mà d'obra) | 0.264 | 25.25 | 6.67 |
| % | % | Costos directes complementaris | 2 % | 228.92 | 4.58 |
|  |  | Costos directes |  |  | 233.50 |
