# Endoll ràpid d'aire comprimit

- Propietat de l'arxiu: CYPE INGENIEROS, S.A.
- Format: FIEBDC-3/2002
- Divisa: EUR
- Costos indirectes: 3.00 %
- IVA: 21.00 %

## I Instal·lacions

### IX Aire comprimit i gasos medicinals

#### IXW Elements

**IXW080** U Endoll ràpid d'aire comprimit.
Endoll ràpid d'aire comprimit, de llautó niquelat, de perfil estàndard i 7,2 mm d'amplada nominal, pressió màxima de treball 16 bar, temperatura de treball entre -20°C i 100°C, amb rosca cilíndrica GAS mascle de 1/4".
Inclou: Col·locació. Connexionat i comprovació del seu correcte funcionament.
Criteri d'amidament de projecte: Nombre d'unitats previstes, segons documentació gràfica de Projecte.
Criteri de mesura d'obra: Es mesurarà el nombre d'unitats realment executades segons especificacions de Projecte.

| Codi | Ut | Descripció | Rendiment | Preu | Import |
|---|---|---|---|---|---|
| mt43eac030a | U | Endoll ràpid d'aire comprimit, de llautó niquelat, de perfil estàndard i 7,2 mm d'amplada nominal, pressió màxima de treball 16 bar, temperatura de treball entre -20°C i 100°C, amb rosca cilíndrica GAS mascle de 1/4". (material) | 1.000 | 7.25 | 7.25 |
| mo008 | h | Oficial 1ª lampista. (mà d'obra) | 0.120 | 29.34 | 3.52 |
| mo107 | h | Ajudant lampista. (mà d'obra) | 0.120 | 25.25 | 3.03 |
| % | % | Costos directes complementaris | 2 % | 13.80 | 0.28 |
|  |  | Costos directes |  |  | 14.08 |
