# Porta abatible de vidre trempat

- Propietat de l'arxiu: CYPE INGENIEROS, S.A.
- Format: FIEBDC-3/2002
- Divisa: EUR
- Costos indirectes: 3.00 %
- IVA: 21.00 %

## L Fusteria, manyeria, vidres i proteccions solars

### LV Vidres

#### LVT Temperats

**LVT015** U Porta abatible de vidre trempat.
Porta abatible de vidre trempat incolor, de 2190x796 mm i de 10 mm d'espessor, classificació de prestacions 1C1. Inclús kit de ferramentes, d'acer inoxidable AISI 304.
Inclou: Col·locació de les ferramentes. Col·locació de la porta. Senyalització de les fulles.
Criteri d'amidament de projecte: Nombre d'unitats previstes, segons documentació gràfica de Projecte.
Criteri de mesura d'obra: Es mesurarà el nombre d'unitats realment executades segons especificacions de Projecte.

| Codi | Ut | Descripció | Rendiment | Preu | Import |
|---|---|---|---|---|---|
| mt21vtp030e | U | Porta abatible de vidre trempat incolor, de 2190x796 mm i de 10 mm d'espessor, classificació de prestacions 1C1. (material) | 1.000 | 87.30 | 87.30 |
| mt21vts050 | U | Kit de ferramentes d'acer inoxidable AISI 304, format per pomel·les i punts de gir. (material) | 1.000 | 61.89 | 61.89 |
| mo055 | h | Oficial 1ª vidrier. (mà d'obra) | 9.831 | 28.33 | 278.51 |
| % | % | Costos directes complementaris | 2 % | 427.70 | 8.55 |
|  |  | Costos directes |  |  | 436.25 |
