# Vidre trempat antireflex

- Propietat de l'arxiu: CYPE INGENIEROS, S.A.
- Format: FIEBDC-3/2002
- Divisa: EUR
- Costos indirectes: 3.00 %
- IVA: 21.00 %

## L Fusteria, manyeria, vidres i proteccions solars

### LV Vidres

#### LVT Temperats

**LVT012** m² Vidre trempat antireflex.
Vidre de silicat sodiocàlcic trempat, de 6 mm d'espessor, classificació de prestacions 1C2, segons UNE-EN 12600, amb capa antireflex en una cara, fixat sobre fusteria amb sola mitjançant falques de recolzament perimetrals i laterals, segellat en fred amb silicona sintètica incolora (no acrílica), compatible amb el material suport.
Inclou: Col·locació, calçat, muntatge i ajustament en la fusteria. Segellat final d'estanquitat. Senyalització de les fulles.
Criteri d'amidament de projecte: Superfície de fusteria a envidrar, segons documentació gràfica de Projecte, incloent en cada fulla vidriera les dimensions del bastidor.
Criteri de mesura d'obra: S'amidarà la superfície realment executada segons especificacions de Projecte, sumant, per a cadascuna de les peces, la superfície resultant d'arrodonir per excés cadascuna de les seves arestes a múltiples de 30 mm.

| Codi | Ut | Descripció | Rendiment | Preu | Import |
|---|---|---|---|---|---|
| mt21vtt070a | m² | Vidre de silicat sodiocàlcic trempat, de 6 mm d'espessor, classificació de prestacions 1C2, segons UNE-EN 12600, amb capa antireflex en una cara. Segons UNE-EN 12150-1. (material) | 1.006 | 117.94 | 118.65 |
| mt21vva015a | U | Cartutx de 310 ml de silicona neutra, incolora, duresa Shore A aproximada de 23, segons UNE-EN ISO 868 i recuperació elàstica >=80%, segons UNE-EN ISO 7389. (material) | 0.290 | 5.77 | 1.67 |
| mt21vva021 | U | Material auxiliar per la col·locació de vidres. (material) | 1.000 | 1.26 | 1.26 |
| mo055 | h | Oficial 1ª vidrier. (mà d'obra) | 0.240 | 28.33 | 6.80 |
| mo110 | h | Ajudant vidrier. (mà d'obra) | 0.240 | 27.26 | 6.54 |
| % | % | Costos directes complementaris | 2 % | 134.92 | 2.70 |
|  |  | Costos directes |  |  | 137.62 |
