# Panell sandvitx amb aïllament tèrmic d'origen vegetal, per a coberta plana

- Propietat de l'arxiu: CYPE INGENIEROS, S.A.
- Format: FIEBDC-3/2002
- Divisa: EUR
- Costos indirectes: 3.00 %
- IVA: 21.00 %

## Q Cobertes

### QC Components de cobertes planes

#### QCN Panells i taulers

**QCN050** m² Panell sandvitx amb aïllament tèrmic d'origen vegetal, per a coberta plana.
Plafó sandvitx encadellat, compost de: cara exterior de tauler aglomerat hidròfug, de 10 mm d'espessor, nucli aïllant d'aglomerat de suro natural expandit de 80 mm d'espessor i cara interior de placa de guix laminat, de 13 mm d'espessor, de 2440x600 mm, transmitància tèrmica 0,29 W/(m²K), Euroclasse B-s1, d0 de reacció al foc, segons UNE-EN 13501-1, fixat amb cargols autoroscants de cap aixamfranat, d'acer galvanitzat, sobre estructura de fusta, amb una llum entre recolzaments de 60 cm, per a coberta plana.
Inclou: Replanteig i tall dels panells. Col·locació i fixació.
Criteri d'amidament de projecte: Superfície mesurada segons documentació gràfica de Projecte.
Criteri de mesura d'obra: Es mesurarà la superfície realment executada segons especificacions de Projecte.

| Codi | Ut | Descripció | Rendiment | Preu | Import |
|---|---|---|---|---|---|
| mt13eag040d | m² | Plafó sandvitx encadellat, compost de: cara exterior de tauler aglomerat hidròfug, de 10 mm d'espessor, nucli aïllant d'aglomerat de suro natural expandit de 80 mm d'espessor i cara interior de placa de guix laminat, de 13 mm d'espessor, de 2440x600 mm, transmitància tèrmica 0,29 W/(m²K), Euroclasse B-s1, d0 de reacció al foc, segons UNE-EN 13501-1. (material) | 1.050 | 34.10 | 35.81 |
| mt13pst100m | U | Cargol autoroscant de cap aixamfranat, d'acer galvanitzat, de 6 mm de diàmetre i 160 mm de longitud. (material) | 12.000 | 0.76 | 9.12 |
| mo054 | h | Oficial 1ª muntador d'aïllaments. (mà d'obra) | 0.216 | 29.34 | 6.34 |
| mo101 | h | Ajudant muntador d'aïllaments. (mà d'obra) | 0.216 | 25.28 | 5.46 |
| % | % | Costos directes complementaris | 2 % | 56.73 | 1.13 |
|  |  | Costos directes |  |  | 57.86 |
