# Enllistonat per a muntatge de cobertura de teules ceràmiques

- Propietat de l'arxiu: CYPE INGENIEROS, S.A.
- Format: FIEBDC-3/2002
- Divisa: EUR
- Costos indirectes: 3.00 %
- IVA: 21.00 %

## Q Cobertes

### QU Components de cobertes inclinades i corbes

#### QUT De teules ceràmiques

**QUT020** m² Enllistonat per a muntatge de cobertura de teules ceràmiques.
Enllistonat simple, de llistó de 42x27 mm de secció, de fusta de pinastre (Pinus pinaster), tractada en autoclau, amb classe d'ús 2, segons UNE-EN 335, acabat raspallat, amb humitat inferior al 20% fixats mecànicament al suport, per a muntatge de cobertura de teula ceràmica corba, de 40 cm de longitud i 20 cm d'amplada, a coberta inclinada, amb una pendent major del 26%. Col·locació en obra: amb cargols.
Inclou: Replanteig. Tall de les llates. Fixació de les llates.
Criteri d'amidament de projecte: Superfície de l'aiguavés mesurada en veritable magnitud, segons documentació gràfica de Projecte.
Criteri de mesura d'obra: Es mesurarà, en veritable magnitud, la superfície realment executada segons especificacions de Projecte.

| Codi | Ut | Descripció | Rendiment | Preu | Import |
|---|---|---|---|---|---|
| mt13blw010b | m | Llistó de 42x27 mm de secció, de fusta de pinastre (Pinus pinaster), tractada en autoclau, amb classe d'ús 2, segons UNE-EN 335, acabat raspallat, amb humitat inferior al 20%. (material) | 3.000 | 0.54 | 1.62 |
| mt13blw131 | U | Cargol per a subjecció d'elements de fusta. (material) | 6.000 | 0.11 | 0.66 |
| mo020 | h | Oficial 1ª construcció. (mà d'obra) | 0.054 | 28.42 | 1.53 |
| mo113 | h | Peó ordinari construcció. (mà d'obra) | 0.054 | 23.81 | 1.29 |
| % | % | Costos directes complementaris | 2 % | 5.10 | 0.10 |
|  |  | Costos directes |  |  | 5.20 |
