# Lasur a l'aigua per a paviments de fusta

- Propietat de l'arxiu: CYPE INGENIEROS, S.A.
- Format: FIEBDC-3/2002
- Divisa: EUR
- Costos indirectes: 3.00 %
- IVA: 21.00 %

## R Revestiments i extradossats

### RM Pintures i tractaments sobre suport de fusta

#### RMA Lasurs

**RMA025** m² Lasur a l'aigua per a paviments de fusta.
Aplicació manual de dues mans de lasur a l'aigua, acabat setinat, incolor, aplicat amb pinzell, brotxa, corró o pistola, sense diluir, (rendiment: 0,1 l/m² cada mà); (), sobre superfície de paviments de fusta, en exteriors.
Criteri de valoració econòmica: El preu inclou la protecció dels elements de l'entorn que puguin veure's afectats durant els treballs, però no inclou la preparació del suport.
Inclou: Aplicació d'una mà de fons i una mà d'acabat.
Criteri d'amidament de projecte: Superfície mesurada segons documentació gràfica de Projecte.
Criteri de mesura d'obra: Es mesurarà la superfície realment executada segons especificacions de Projecte.

| Codi | Ut | Descripció | Rendiment | Preu | Import |
|---|---|---|---|---|---|
| mt27lsa040a | l | Lasur a l'aigua per a interior i exterior, incolor, acabat setinat, a base de resines acríliques, amb resistència al lliscament Rd>45 segons UNE-EN 16165 i lliscabilitat classe 3 segons CTE, amb un contingut de substàncies orgàniques volàtils (VOC) < 140 g/l, amb un agent biocida, contra fongs de taca blava i floridures, amb resistència a la intempèrie, per a aplicar amb pinzell, brotxa, corró o pistola. (material) | 0.200 | 18.60 | 3.72 |
| op00tal020 |  | Trepant amb batedora. | 1.000 | 0.00 | 0.00 |
| mo038 | h | Oficial 1ª pintor. (mà d'obra) | 0.240 | 28.42 | 6.82 |
| mo076 | h | Ajudant pintor. (mà d'obra) | 0.060 | 25.28 | 1.52 |
| % | % | Costos directes complementaris | 2 % | 12.06 | 0.24 |
|  |  | Costos directes |  |  | 12.30 |
