# Extradossat autoportant de plaques de silicat càlcic

- Propietat de l'arxiu: CYPE INGENIEROS, S.A.
- Format: FIEBDC-3/2002
- Divisa: EUR
- Costos indirectes: 3.00 %
- IVA: 21.00 %

## R Revestiments i extradossats

### RR Extradossats

#### RRS De plaques de silicat càlcic

**RRS005** m² Extradossat autoportant de plaques de silicat càlcic.
Extradossat autoportant lliure, amb resistència al foc EI 180, segons UNE-EN 1364-1, de 50 mm d'espessor, format per placa de silicat càlcic tipus tallafoc de 20 mm d'espessor, formant sandvitx amb una placa tipus tallafoc de 20 mm d'espessor i una placa tipus tallafoc de 20 mm d'espessor, cargolades directament a una estructura autoportant d'acer galvanitzat formada per canals horitzontals, sòlidament fixats al terra i al sostre i muntants verticals de 50 mm i 0,6 mm d'espessor amb una modulació de 600 mm i amb disposició normal "N", muntats sobre canals al costat del parament vertical. Inclús fixacions per a l'ancoratge de canals i muntants metàl·lics; cargols per a la fixació de les plaques; pasta per al tractament de junts i massilla intumescent Promaseal-A "PROMAT".
Criteri de valoració econòmica: El preu inclou la resolució de trobades i punts singulars, però no inclou l'aïllament a col·locar entre les plaques i el parament.
Inclou: Replanteig i traçat en el forjat inferior i en el superior dels perfils. Col·locació i fixació dels muntants sobre els elements horitzontals. Tall de les plaques. Fixació de les plaques. Tractament de junts.
Criteri d'amidament de projecte: Superfície mesurada segons documentació gràfica de Projecte, sense duplicar cantonades ni encontres.
Criteri de mesura d'obra: Es mesurarà la superfície realment executada segons especificacions de Projecte, sense duplicar cantonades ni encontres.

| Codi | Ut | Descripció | Rendiment | Preu | Import |
|---|---|---|---|---|---|
| mt12psg070i | m | Canal de perfil d'acer galvanitzat de 50 mm d'amplada, segons UNE-EN 14195. (material) | 0.800 | 2.71 | 2.17 |
| mt12psg060i | m | Muntant de perfil d'acer galvanitzat de 50 mm d'amplada, segons UNE-EN 14195. (material) | 2.000 | 3.22 | 6.44 |
| mt12plo010gj | m² | Placa de silicat càlcic, de 1200x2000 mm i 20 mm de gruix, amb les vores longitudinals afinades. (material) | 2.100 | 20.41 | 42.86 |
| mt12psg081d | U | Cargol autoperforant 3,5x35 mm. (material) | 10.000 | 0.01 | 0.10 |
| mt12psg081g | U | Cargol autoperforant 4,2x70 mm. (material) | 10.000 | 0.03 | 0.30 |
| mt12psg220 | U | Fixació composta per tac i cargol 5x27. (material) | 2.000 | 0.06 | 0.12 |
| mt12ppo010a | kg | Pasta de segellament. (material) | 0.250 | 1.67 | 0.42 |
| mt41php030a | U | Cartutx de 310 ml de massilla intumescent monocomponent, a base de resines acríliques, amb propietats ignífugues, Promaseal-A "PROMAT", color blanc, Euroclasse D-s2, d0 de reacció al foc, segons UNE-EN 13501-1, apta per a ser pintada, classe Y1, segons EOTA TR024. (material) | 0.200 | 7.13 | 1.43 |
| op00fre010 |  | Fresadora. | 1.000 | 0.00 | 0.00 |
| op00sie010 |  | Serra de calar. | 1.000 | 0.00 | 0.00 |
| op00tal010 |  | Trepant. | 1.000 | 0.00 | 0.00 |
| op00ato010 |  | Tornavís. | 1.000 | 0.00 | 0.00 |
| mo053 | h | Oficial 1ª muntador de prefabricats interiors. (mà d'obra) | 0.772 | 29.34 | 22.65 |
| mo100 | h | Ajudant muntador de prefabricats interiors. (mà d'obra) | 0.772 | 25.28 | 19.52 |
| % | % | Costos directes complementaris | 2 % | 96.01 | 1.92 |
|  |  | Costos directes |  |  | 97.93 |
