# Catifa per a zones de pas en edifici. Sistema "EMCO"

- Propietat de l'arxiu: CYPE INGENIEROS, S.A.
- Format: FIEBDC-3/2002
- Divisa: EUR
- Costos indirectes: 3.00 %
- IVA: 21.00 %

## R Revestiments i extradossats

### RS Paviments

#### RSF Catifes i estores

**RSF007** U Catifa per a zones de pas en edifici. Sistema "EMCO".
Catifa per a zones de pas en edifici, model Premium Conform "EMCO", 100% poliamida Econyl, amb el revers i la vora de goma, amb capacitat de retenció de partícules fines de brutícia i absorció de la humitat existent en el calçat, dimensions 60x90 cm, color Beige 76.02, lliscabilitat classe DS segons UNE-EN 13893, Euroclasse Cfl-s1 de reacció al foc, segons UNE-EN 13501-1.
Inclou: Neteja de la superfície suport. Replanteig. Col·locació.
Criteri d'amidament de projecte: Nombre d'unitats previstes, segons documentació gràfica de Projecte.
Criteri de mesura d'obra: Es mesurarà el nombre d'unitats realment executades segons especificacions de Projecte.

| Codi | Ut | Descripció | Rendiment | Preu | Import |
|---|---|---|---|---|---|
| mt18fet020ab | U | Catifa per a zones de pas en edifici, model Premium Conform "EMCO", 100% poliamida Econyl, amb el revers i la vora de goma, amb capacitat de retenció de partícules fines de brutícia i absorció de la humitat existent en el calçat, dimensions 60x90 cm, color Beige 76.02, lliscabilitat classe DS segons UNE-EN 13893, Euroclasse Cfl-s1 de reacció al foc, segons UNE-EN 13501-1. (material) | 1.000 | 41.76 | 41.76 |
| mo027 | h | Oficial 1ª instal·lador de moquetes i revestiments tèxtils. (mà d'obra) | 0.096 | 29.67 | 2.85 |
| mo065 | h | Ajudant instal·lador de moquetes i revestiments tèxtils. (mà d'obra) | 0.096 | 26.39 | 2.53 |
| % | % | Costos directes complementaris | 2 % | 47.14 | 0.94 |
|  |  | Costos directes |  |  | 48.08 |
