# Revestiment amb morter de calç. Sistema Mape-Antique "MAPEI SPAIN"

- Propietat de l'arxiu: CYPE INGENIEROS, S.A.
- Format: FIEBDC-3/2002
- Divisa: EUR
- Costos indirectes: 3.00 %
- IVA: 21.00 %

## R Revestiments i extradossats

### RU Sistemes de revestiment amb morters industrials per a arrebossat i enlluït

#### RUC Morters de calç

**RUC031** m² Revestiment amb morter de calç. Sistema Mape-Antique "MAPEI SPAIN".
Revestiment amb morter de calç, sobre suport de fàbrica ceràmica, sistema Mape-Antique "MAPEI SPAIN". CAPA BASE: aplicació manual de morter de calç hidràulica natural transpirable, Mape-Antique Intonaco NHL "MAPEI SPAIN", color avellana clar, de 20 mm d'espessor, en una capa, reglejat, amb acabat remolinat. CAPA D'ACABAT: aplicació manual de morter de calç, Mape-Antique FC Civile "MAPEI SPAIN", tipus GP CSIV W2, segons UNE-EN 998-1, color blanc, de 2 mm d'espessor, en una capa, amb acabat remolinat.
Inclou: Aplicació de la capa base. Aplicació de la capa d'acabat.
Criteri d'amidament de projecte: Superfície mesurada segons documentació gràfica de Projecte.
Criteri de mesura d'obra: Es mesurarà la superfície realment executada segons especificacions de Projecte.

| Codi | Ut | Descripció | Rendiment | Preu | Import |
|---|---|---|---|---|---|
| mt08aaa010a | m³ | Aigua. (material) | 0.001 | 1.50 | 0.00 |
| mt28mmr040c | kg | Morter de calç hidràulica natural transpirable, tipus GP CSII W0, segons UNE-EN 998-1, per a ús en interiors o en exteriors, Mape-Antique Intonaco NHL "MAPEI SPAIN", color avellana clar, compost per calç hidràulica natural, tipus NHL 3,5, segons UNE-EN 459-1, àrids seleccionats i additius, subministrat en sacs. (material) | 29.000 | 0.47 | 13.63 |
| mt28mmr020e | kg | Morter de calç, Mape-Antique FC Civile "MAPEI SPAIN", tipus GP CSIV W2, segons UNE-EN 998-1, color blanc, compost per calç hidràulica natural, tipus NHL 3,5, segons UNE-EN 459-1, putzolanes, àrids seleccionats i additius, amb molt baix contingut de substàncies orgàniques volàtils (VOC), permeable al vapor d'aigua, com capa d'acabat, per a reparació de paraments amb humitats o taques salines. (material) | 2.800 | 0.72 | 2.02 |
| op00tal020 |  | Trepant amb batedora. | 1.000 | 0.00 | 0.00 |
| mo039 | h | Oficial 1ª revocador. (mà d'obra) | 1.151 | 28.42 | 32.71 |
| mo079 | h | Ajudant revocador. (mà d'obra) | 1.151 | 25.28 | 29.10 |
| % | % | Costos directes complementaris | 2 % | 77.46 | 1.55 |
|  |  | Costos directes |  |  | 79.01 |
