# Revestiment amb morter de calç sense additius. Sistema "CUMEN"

- Propietat de l'arxiu: CYPE INGENIEROS, S.A.
- Format: FIEBDC-3/2002
- Divisa: EUR
- Costos indirectes: 3.00 %
- IVA: 21.00 %

## R Revestiments i extradossats

### RU Sistemes de revestiment amb morters industrials per a arrebossat i enlluït

#### RUL Morters naturals de calç sense additius

**RUL011** m² Revestiment amb morter de calç sense additius. Sistema "CUMEN".
Revestiment amb morter de calç sense additius, sobre suport d'entramat lleuger de fusta i palla, sistema "CUMEN". CAPA D'ADHERÈNCIA: una primera capa de beurada fluida, tipus CL 90-S ML, a base de calç aèria hidratada, "CUMEN", amb una relació aigua/calç de 2,7 dosificada en pes i 300 kg/m³ de calç i una segona capa de pasta de calç, tipus CL 90-S PL, a base de calç aèria hidratada, "CUMEN", amb una relació aigua/calç de 2 dosificada en pes i 350 kg/m³ de calç. CAPA BASE: aplicació manual d'arrebossat de morter natural de calç sense additius, Mortero Cal Base "CUMEN", tipus GP CSII W1, segons UNE-EN 998-1, de color Natural, de 15 mm d'espessor, reglejat, amb acabat rugós. CAPA D'ACABAT: aplicació manual d'arrebossat de morter natural de calç sense additius, Mortero Cal Fino "CUMEN", tipus CR CSII W1, segons UNE-EN 998-1, de color Blanco Romano, de 7 mm d'espessor, amb acabat remolinat.
Inclou: Preparació de la lletada. Aplicació de la beurada sobre el suport. Preparació de la pasta. Aplicació de la pasta. Aplicació de la capa base. Aplicació de la capa d'acabat. Cura del morter.
Criteri d'amidament de projecte: Superfície mesurada segons documentació gràfica de Projecte.
Criteri de mesura d'obra: Es mesurarà la superfície realment executada segons especificacions de Projecte.

| Codi | Ut | Descripció | Rendiment | Preu | Import |
|---|---|---|---|---|---|
| mt08aaa010a | m³ | Aigua. (material) | 1.023 | 1.50 | 1.53 |
| mt08cal011b | kg | Calç aèria hidratada, "CUMEN", tipus CL 90-S, segons UNE-EN 459-1, en sacs. (material) | 1.300 | 0.45 | 0.59 |
| mt28mcu010ge | kg | Morter natural de calç sense additius, Mortero Cal Base "CUMEN", tipus GP CSII W1, segons UNE-EN 998-1, per a ús en interiors o en exteriors, de color Natural, compost per calç hidratada en pols CL 90-S, segons UNE-EN 459-1, i àrids seleccionats amb granulometria de fins a 3 mm de diàmetre, sense pigmentació, subministrat en sacs. (material) | 30.000 | 0.25 | 7.50 |
| mt28mcu010hb | kg | Morter natural de calç sense additius, Mortero Cal Fino "CUMEN", tipus CR CSII W1, segons UNE-EN 998-1, per a ús en interiors o en exteriors, de color Blanco Romano, compost per calç hidratada en pols CL 90-S, segons UNE-EN 459-1, àrids seleccionats amb granulometria de fins a 3 mm de diàmetre i pigments minerals, subministrat en sacs. (material) | 14.000 | 0.40 | 5.60 |
| op00tal020 |  | Trepant amb batedora. | 1.000 | 0.00 | 0.00 |
| mo113 | h | Peó ordinari construcció. (mà d'obra) | 0.011 | 23.81 | 0.26 |
| mo039 | h | Oficial 1ª revocador. (mà d'obra) | 1.227 | 28.42 | 34.87 |
| mo111 | h | Peó especialitzat revocador. (mà d'obra) | 0.644 | 25.02 | 16.11 |
| % | % | Costos directes complementaris | 2 % | 66.46 | 1.33 |
|  |  | Costos directes |  |  | 67.79 |
